# Erd-, Mauer-, Beton- und Stahlbauarbeiten
Angebotsaufforderung (GAEB 90, DA83)
Vergabenummer: NRP-D-30024197
Währung: EUR
Auftraggeber: Land Brandenburg

## Zusätzlicher Text
1. Allgemeine Projektbeschreibung
Die historische Lagermauer der Gedenkstätte Sachsenhausen hat im Februar
2022 in Teilabschnitten schwere Sturmschäden davon getragen. Insgesamt
sind ca. 280m der Lagermauer an mehreren Einzelabschnitten eingestürzt.
Die Lagermauer soll in Abstimmung mit dem Denkmalschutz in gleicher Art
und Weise unter Verwendung der vorhandenen Steine wieder aufgebaut
werden.
Als Ersatz beschädigter nicht wiederverwendbarer Betonsteine ist ein
Teilabschnitt der Mauer mittels Elementwänden in Sichtbetonqualität
herzustellen.
Die Baumaßnahme dient der standsicheren Wiederherstellung unter
Berücksichtigung der bauhistorischen Differenzierung und des
substanzschonenden Umgangs mit dem Bestand.

Zur Ausführung der Maßnahme wird die VOB/ B und VOB/ C vereinbart.
Das Leistungsverzeichnis umfasst im Wesentlichen die Gewerke:
DIN 18300 Erdarbeiten
DIN 18320 Landschaftsbauarbeiten
DIN 18318 Verkehrswegebauarbeiten
DIN 18331 Betonarbeiten
DIN 18335 Stahlbauarbeiten
DIN 18459 Abbruch- und Rückbauarbeiten

Die ausgeschriebenen Bauleistungen sind grundsätzlich entsprechend allen
DIN - Normen, den einschlägigen technischen Vorschriften, den
anerkannten Regeln der Technik und Baukunst sowie allen sonstigen bei
Vertragsabschluss gültigen technischen Vorschriften und Auflagen der in
Deutschland allgemein anerkannten Fach-, Sicherheits- und
Aufsichtsbehörden und Gütergemeinschaften auszuführen. Zusätzliche
Festlegungen sind in den Hinweistexten und in den Positionen des
Leistungsverzeichnis enthalten.

1.1 Beschreibung des Bearbeitungsgebietes
Adresse:  Str. d. Nationen 22
  16515 Oranienburg
Flurstück-Nr.:  42/36
Eigentümer:  Stiftung Brandenburgische Gedenkstätten
Plangebietsgröße:  ca. 4.650 m²

Das Plangebiet beinhaltet die im Sturm beschädigten Abschnitte entlang
der westlichen und nordöstlichen Lagermauer des ehemaligen dreieckigen
Häftlingslagers auf einer Länge von ca. 280m. Darüber hinaus beinhaltet
das Plangebiet die zur Wiedererrichtung erforderlichen Arbeitsräume
innerhalb und außerhalb des Lagerdreiecks sowie die
Baustellenerschließung vom öffentlichen Straßenraum bis zu den
jeweiligen Mauerabschnitten.

1.2 Entwurfsbeschreibung
Die Lagermauer der Gedenkstätte Sachsenhausen wurde infolge eines
Sturmereignisses im Februar 2022 in vier Teilabschnitten (im Folgenden
mit Abschnitt A-D bezeichnet) beschädigt. Die freistehende Mauer (H ca.
2,65 m) ist durch Pfeiler im Abstand von ca. 3,00 m (im Bereich Wachturm
D: ca. 3,40 m) gegliedert.
Bauhistorisch ist Abschnitt A als lagerzeitlich, die Abschnitte B-D als
nach 1945 unter Verwendung von Original- und Ergänzungssteinen errichtet
einzuordnen. Der Anteil nicht wiederverwendbarer Steine beträgt ca.
10-20 % (A-C) bzw. > 25 % (D). Die Angaben beruhen auf groben
Schätzungen. Eine genaue Ermittlung kann erst im Bauablauf erfolgen.

Abschnitt A:
Wiederaufbau unter maximalem Substanzerhalt ausschließlich mit
lagerzeitlichen Steinen; Lagegerechter Wiedereinbau zuvor aufgenommener,
gereinigter und sortierter Mauersteine. Fehlende Steine werden durch
lagerzeitliches Material aus den Abschnitten B-C ergänzt. Die
vorhandenen Pfeiler werden mit einer Stahlrahmenkonstruktion verstärkt.
Je Pfeiler wird ein Punktfundamente an der Rückseite der Mauer ergänzt.
Die Punktfundamente werden konstruktiv mit den Pfeilerverstärkungen
verbunden. Die Mauer wird damit ausreichend standsicher, der Eingriff in
das Bestandsfundament wird minimiert. Wiederaufbau des Mauerverlaufes
auf vorhandene Betonfundamente. Andienung über eine zu errichtende
Baustraße aus Schotter über den Betriebshof.

Abschnitt B.1:
Durch den Entfall der nicht wieder einbaufähigen Steinsubstanz ist der
Bau einer Ersatzmauer als Lückenschluss erforderlich. Derzeitig wird
davon ausgegangen, dass die Länge der Ersatzmauer ca. 50,00m beträgt.
Eine genaue Längenangabe ist erst möglich nach vollständiger
Wiederherstellung des Mauerabschnittes C und 75%-iger Wiederherstellung
des Mauerabschnittes B.2.
Der Lückenschluss erfolgt mittels Elementwänden in Sichtbetonqualität
mit einer Länge von jeweils 6,00m. Der Hohlraum zwischen den Schalen
wird im Anschluss durch Ortbeton vergossen.
Der Tordurchgang in Richtung Speziallager wird durch einen zu
erhaltenden Stahlpfosten begrenzt. An diesen Pfosten ist mit einem 6m
langen Abschnitt aus Betonmauersteinen anzuarbeiten, analog der Bauweise
Abschnitt B.2-C.

Abschnitte B.2 - C:
Wiedereinbau zuvor aufgenommener, gereinigter, seitlich lagernder,
intakter Steine; gemischte Verwendung ohne lagegenauen Bezug. Rückbau
instabiler Anschlussbereiche und kraftschlüssiger Anschluss an den
Bestand. Inkl. statisch notwendiger Ertüchtigung der Pfeilervorlagen mit
einer Stahlrahmenkonstruktion. Wiederaufbau des Mauerverlaufes auf
vorhandene Betonfundamente.Je Pfeiler wird ein Punktfundamente an der
Rückseite der Mauer ergänzt. Die Punktfundamente werden konstruktiv mit
den Pfeilerverstärkungen verbunden. Die Mauer wird damit ausreichend
standsicher, der Eingriff in das Bestandsfundament wird minimiert.
Wiedereinbau von durch den Einsturz der Mauer beeinträchtigter
Ausstattung wie Bänke und Steintafeln. Einbau eines Sichtfensters als
Stahlkonstruktion in Abschnitt C.  Andienung über eine zu errichtende
Baustraße aus Schotter über die Walther-Rathenau-Straße, vorbei am
Museum "Sowjetisches Speziallager Nr. 7/ Nr.1" dann weiter auf der vorh.
wassergebundenen Wegedecke, bzw. auf der 5m breiten hergerichteten
Schneise entlang der Mauerrückseite.

Abschnitt D:
Wiedereinbau zuvor aufgenommener, gereinigter, seitlich lagernder,
intakter Steine; gemischte Verwendung ohne lagegenauen Bezug. Rückbau
instabiler Anschlussbereiche und kraftschlüssiger Anschluss an den
Bestand. Inkl. statisch notwendiger Erneuerung der Pfeilervorlagen mit
einer Stahlrahmenkonstruktion. Wiederaufbau des Mauerverlaufes sowie der
Pfeilervorlagen auf neu zu errichtende Betonfundamente.Je Pfeiler wird
ein Punktfundamente an der Rückseite der Mauer ergänzt. Die
Punktfundamente werden konstruktiv mit den Pfeilerverstärkungen
verbunden. Die Mauer wird damit ausreichend standsicher, der Eingriff in
das Bestandsfundament wird minimiert.
Andienung über eine vorhandene Zuwegung aus Richtung der
Carl-Gustav-Hempel-Straße.

2. Angaben zur Baustelle
2.1 Lage der Baustelle
Die Baustelle befindet sich auf dem Gelände der Gedenkstätte und Museum
Sachsenhausen im Ortsteil Sachsenhausen der Stadt Oranienburg.
Das Areal liegt am nördlichen Stadtrand und ist Teil eines
großflächigen, denkmalgeschützten Gedenkstättenensembles mit
weitläufigen Freiflächen und historischen baulichen Strukturen (u. a.
Maueranlagen und Wachtürme).
Das unmittelbare Baustellenumfeld ist geprägt durch offene, teilweise
vegetationsarme Flächen sowie abschnittsweise vorhandenen Baum- und
Gehölzbestand entlang der ehemaligen Lagergrenzen.

2.2 Öffentliche/ innere Erschließung/ Andienung
2.2.1 Andienung der Baustelle
Die Erschließung der Baustelle erfolgt für die einzelnen Mauerabschnitte
wie folgt:
Abschnitt A: über das Gelände des Betriebshof aus Richtung Sandhausener
Weg
Abschnitt B.1 und B.2: über die Walter-Rathenau-Str. dann über eine
herzustellende Schotterbaustraße über den Lagerzugang an Wachturm E.
Mauervorderseite über die vorh. wassergeb. Wegedecke. Mauerrückseite
über die freigeschnittene 5m breite Schneiße für geländefähige
Fahrzeuge.
Abschnitt C: Wie Abschnitt B, Mauerrückseite jedoch über die
Walter-Rathebau-Str. weiter auf der innerhalb des Geländes der
Gedenkstätte verlaufenden gepflasterten Alten-Reichsstraße dann über
einen Waldweg, der von der Alten Reichsstraße zum Wachturm F führt.
Abschnitt D: über die Carl-Gustav-Hempel-Straße.
Zum Erhalt der denkmalgeschützten Flächen der Gedenkstätte sind
Baustraßen abschnittsweise aus Schotter auf einer Vliesunterlage
herzustellen und anschließend wieder zurückzubauen. Hierfür sind im
vorliegenden Leistungsverzeichnis Leistungen berücksichtigt. Entlang der
Mauerabschnitt B.1 bis C kann entlang der Mauervorderseite die Befahrung
über die vorh. wassergebundene Wegedecke erfolgen. Darüber hinaus liegt
ein Baustelleneinrichtungsplan vor, worauf die Lage der zu erstellenden
Baustraßen dargestellt ist. Die Herstellung einer Baustraße im Bereich
der Waldfläche ist nicht zulässig.
Entlang der Mauerabschnitt B-D wurde zur Herstellung eines Arbeitsraumes
der vorhandene Wald im Vorfeld der Baumaßnahme auf 5m Abstand zur Mauer
zurückgenommen. Die rückwärtige Schneise kann nur durch geländefähige
gummibereifte Fahrzeuge befahren werden. Kettenfahrzeuge sind verboten.

2.2.2 Einschränkungen
Soweit bekannt bestehen keine Einschränkungen im öffentlichen
Straßenraum; es wurde jedoch keine gesonderte Abfrage zu Baumaßnahmen im
Bereich der Zufahrtsstraßen durchgeführt. Beschädigungen an öffentlichen
Straßen und Wegen sind unverzüglich zu beseitigen; die Kosten trägt der
Auftragnehmer. Rettungswege sowie Zufahrten sind jederzeit freizuhalten,
eine Nutzung für Lagerung oder Parken ist unzulässig. Der Auftragnehmer
hat sich eigenständig über Verkehrswege und etwaige Einschränkungen zu
informieren.

Im Vorfeld der vorliegenden Ausschreibung wurden die Mauersteine der
beschädigten Mauerabschnitte bereits aufgenommen, sortiert, von Mörtel-
und Putzresten gereinigt und anschließend auf Paletten ca. 1,0m vor der
Mauer entlang der lagerzugewandten Seite aufgestapelt. Dieser Umstand
ist bei der Stellung des Gerüstes sowie für den dazugehörigen
Arbeitsraum zu berücksichtigen.

Der rückseitige Arbeitsstreifen (ca. 5 m) entlang der Waldkante bzw. der
Mauerrückseite der Abschnitte B-D darf weder überschritten noch für
Lagerung oder Befahrung außerhalb der vorgesehenen Nutzung verwendet
werden; Befahrungen sind nur mit geeigneten, geländegängigen Fahrzeugen
mit Gummibereifung zulässig. Kettenfahrzeuge sind verboten.
Es ist grundsätzlich erschütterungsarme Technik einzusetzen;
Baggerschaufeln sind ausschließlich mit glatter Schneide zulässig,
der Einsatz von Zähnen ist aus denkmal- und archäologischen Gründen
untersagt.

Aufgrund der Nutzung als öffentlich zugängliche Gedenkstätte ist während
der Bauzeit mit Besucherverkehr zu rechnen; insbesondere im Bereich der
Toröffnung Wachturm E (ca. 6 m Breite) als gemeinsame Baustellenzufahrt
und Besucherzugang sowie im Bereich der Querung zum "Speziallager".

Der Baustellenbetrieb ist so zu organisieren, dass der Besucherbetrieb
möglichst nicht beeinträchtigt wird. Baustellenradios und vergleichbare
Lärmquellen sind unzulässig. Bauarbeiten können auch außerhalb der
Öffnungszeiten der Gedenkstätte erfolgen; die Vorgaben zum Lärmschutz
gemäß Ziffer 3.7 sind einzuhalten.

2.2.3 Verkehrssicherung
Die Besucherführung und -sicherung im Baustellenbereich ist vor
Baubeginn mit dem Bauherrn und der örtlichen Bauüberwachung abzustimmen.
Der Besucherverkehr ist auf die ausgewiesenen Bereiche (Zufahrt Wachturm
E bis "Speziallager" sowie Abschnitt A) beschränkt; Maßnahmen zur
Lenkung und Sicherung der Besucher sind im Leistungsverzeichnis
geregelt. Bei erhöhtem Bauverkehr über die Baustraße in Richtung
Walther-Rathenau-Straße (Abschnitte B und C) ist die Stiftung mindestens
2 Werktage im Voraus über die Bauüberwachung zu informieren, damit eine
Umleitung des Besucherstroms erfolgen kann. Bei gleichzeitiger Nutzung
durch Besucher- und Baustellenverkehr sind die An- und Abfahrten durch
eine Sicherungskraft zu begleiten. Der Auftragnehmer hat die
Verkehrssicherheit im Baustellenbereich jederzeit zu gewährleisten;
sämtliche erforderlichen Sicherungsmaßnahmen (z. B. Sicherungspersonal,
Absperrungen, Kontrollen, Abdeckungen) sind, sofern nicht gesondert
ausgeschrieben, in die Einheitspreise einzukalkulieren.

2.3 Baustellenbesichtigung
Der Bieter hat zur Angebotserstellung die Möglichkeit die Baustelle zu
besichtigen und sich mit den Besonderheiten der Baustelle vertraut zu
machen. Dies wird empfohlen. Nachforderungen die aus Unkenntnis der
Sachlage resultieren, werden nicht anerkannt.

2.4 Nachbargrundstücke
-entfällt-

2.5 Vorhandene Anlagen im Baugebiet

2.5.1 Bauliche Anlagen
In unmittelbar an das Baufeld angrenzenden Bereichen befinden sich
bauliche Anlagen der ehemaligen Lageranlage (u. a. Wachtürme,
Maueranlagen, Lagergebäude sowie Gedenkstättenstrukturen) sowie
Besucher-, Informations- und Erschließungsflächen der Gedenkstätte. Alle
baulichen Anlagen sind während der Bauzeit vor Beschädigungen zu
schützen; der erforderliche Schutz ist in die Einheitspreise
einzukalkulieren und wird nicht gesondert vergütet. Zum Schutz nicht zur
Befahrung geeigneter denkmalgeschützter Flächen sind Baustraßen aus
Schotter im Leistungsverzeichnis berücksichtigt. Ausgenommen hiervon ist
die vorhandene wassergeb. Wegefläche entlang der Mauerabschnitt B-C.
Hier ist die Befahrung der vorh. Wegedecke gestattet, eine Überarbeitung
der Wegedecke ist in der vorliegenden Leistungsbeschreibung
berücksichtigt.

2.5.2 Leitungen
Nach Kenntnisstand der Stiftung ist nicht mit in Betrieb befindlichen
Leitungen im Baufeld im Rahmen der Erdarbeiten und Fundamente zu
rechnen.

2.5.3 Bekannte oder vermutete Hindernisse
Leitungstrasse der Stadtwerke Oranienburg im Bereich Zufahrt Abschnitt
D. Falls erforderlich Leitungsauskünfte bei den Stadtwerken Oranienburg
einzuholen. Die Trassenschutzanweisungen der Stadtwerke sind zu
berücksichtigen.
Im Leistungsverzeichnis ist hier der Schutz durch Stahlplatten
vorgesehen.

Die Angaben sind unverbindlich und erheben keinen Anspruch auf
Vollständigkeit.

2.5.4 Kabelmerk- und Grenzsteine
Kabelmerksteine dürfen nicht versetzt werden bzw. sind an gleicher
Stelle neu zu setzen; das Versorgungsunternehmen ist zu verständigen.
Es gilt das "Merkblatt über Schutz von Grenz- und Vermessungsmarken".

2.6 Ausgeführte Vorleistungen

2.6.1 Abgeschlossene Bauabschnitte/ Bauleistungen
Im Vorfeld der vorliegenden Ausschreibung fanden Fällarbeiten zur
Herstellung eines 5,0m breiten Arbeitsraumes entlang der Rückseite der
Mauerabschnitte B-D statt. Die Arbeiten fanden im Februar 2026 statt.
Größere Baumstubben wurden im Mai 2026 abgefräst.
Im Juli-September 2026 werden die Mauersteine der umgestürzten
Mauerbereiche aufgenommen, von Mörtelresten gereinigt und entlang der
Vorderseite der Mauer gestapelt gelagert.
In Abschnitt A werden die Steine darüber hinaus unter
baurestauratorischer Begleitung beschriftet/ nummeriert.

2.7 Gleichzeitig stattfindende Arbeiten
- entfällt -

2.8 Freizuhaltende Flächen und Rettungswege
Rettungswege der Feuerwehr sind in allen Bauzuständen aufrecht zu
erhalten. Insbesondere Gebäudezugänge und Zufahrten. Zwischenlagerung
von Material, Parken oder sonstige Beeinträchtigungen sind unzulässig.
Die Umlenkung des Besucherverkehrs in Richtung des "Speziallagers" an
Bautagen mit erhöhter Materialan- oder Abfuhr ist möglich und ist min. 2
Werktage vorher über die örtliche Bauüberwachung zur Freigabe durch die
Stiftung Brandenburgische Gedenkstätten anzumelden.
Außerhalb des freigelegten Arbeitsstreifens darf im Bereich der
Waldfläche kein Material zwischengelagert werden und keine Befahrung
durch Baumaschinen stattfinden.

2.9 Baustelleneinrichtung und Lagerplätze
Dem Auftragnehmer steht eine gesondert ausgewiesene BE- und Lagerfläche
im Abschnitt B.1, östlich des Wachturms E, zur Verfügung. Weitere Lager-
und Arbeitsflächen innerhalb des Baufeldes sind nur eingeschränkt
vorhanden; zusätzliche Flächen außerhalb des Baufeldes sind durch den
Auftragnehmer selbst zu beschaffen. Die Baustelleneinrichtung
einschließlich Container, Einfriedung und Sicherung ist für die Dauer
der Baumaßnahme gemäß RSA / ZTV-SA herzustellen, vorzuhalten und
zurückzubauen. Ein Baustellen-WC ist auf der BE-Fläche, ein weiteres im
Bereich Baufeld C und D vorzusehen. Die Baustellenlogistik ist als
Just-in-Time-Anlieferung/-Entsorgung zu organisieren und in die
Kalkulation einzubeziehen. Das Baufeld ist so zu sichern und
einzuzäunen, dass ein unbefugter Zutritt bzw. Kontakt mit
Baustellenbereichen ausgeschlossen ist. Die Gedenkstätte ist eingezäunt;
ein Fremdzugang ist nur während der Öffnungszeiten möglich.

2.10 Baustellenversorgung
Die Ver- und Entsorgung der Baustelle ist Sache des Auftragnehmers.

Baustrom ist über ein Stromaggregat zu beschaffen. Das Stromaggregat ist
auf die Schotterbaustraße im Bereich der BE-Fläche aufzustellen.
Darüber hinaus gibt es einen Zählerkasten an der Ecke
Walther-Rathenau-Straße/ Erich-Schmidt-Straße an dem ein
Baustromanschluss ggf. vorgenommen werden könnte. Abstimmung und
Beantragung des Baustromanschlusses ist mit den Stadtwerken vorzunehmen.
Ob an dem Zählerkasten freie Anschlusskapazitäten vorliegen wurde im
Rahmen der Planung nicht geklärt.

Wasser ist über Wassertanks zu beschaffen. An Station Z (nahe Abschnitt
A) steht ein 1" Wasseranschluss zur Befüllung von Wassertanks zur
Verfügung.
Im öffentlichen Raum ist an der Ecke Wilhelm-Liebknecht-Str./
Erich-Schmidt-Str. ein Hydrant vorhanden. Standrohr mit Zähler ist mit
den Stadtwerken abzustimmen.

2.11 Gewässer
-entfällt-

2.12 Schutzbereiche- und -objekte
2.12.1 Kampfmitteluntersuchung
Nach Prüfung liegen keine konkreten Anhaltspunkte für das Vorhandensein
von Kampfmitteln vor; Kampfmittelbeseitigungsmaßnahmen sind nicht
erforderlich. Ein Restrisiko hinsichtlich vorhandener Kampfmittel kann
jedoch nicht ausgeschlossen werden. Bei Verdacht oder Auffinden von
Kampfmitteln sind die Arbeiten im betroffenen Bereich sofort
einzustellen und die Fundstelle unverzüglich der zuständigen
Ordnungsbehörde oder Polizei gemäß KampfmV Brandenburg anzuzeigen. Das
Berühren oder Verändern verdächtiger Gegenstände ist untersagt.

2.12.2 Natur-, Landschaftsschutz- und Überschwemmungsgebiete
Die Baustelle befindet sich in einem Wasserschutzgebiet. Baustart und
-ende sind Wasserschutzbehörde unaufgefordert mitzuteilen. Die
Verhaltensregeln der Wasserschutzbehörde sind einzuhalten. Der Einsatz
von Taumitteln oder Pflanzenschutzmitteln ist untersagt. Sämtliche
Mitarbeiter sind über die Verhaltensregeln im Wasserschutzgebiet
schriftlich zu belehren.

2.12.3 Bäume und Flurgehölze
Im Baufeld selbst befinden sich keine zu erhaltenden Gehölzstrukturen.
Entlang der Rückseite der Mauer wurde im Vorfeld ein ca. 5 m breiter
Arbeitsstreifen freigeschnitten. Im angrenzenden Bereich sind vereinzelt
zu erhaltende Baum- und Grünstrukturen vorhanden. Für die Andienung des
Mauerabschnittes D sind drei Gehölze zu fällen; die Fällung ist im
Zeitraum 01.10.26 bis 28.02.27 durchzuführen. Arbeiten im Kronen- und
Wurzelbereich sind rechtzeitig mit der örtlichen Bauüberwachung
abzustimmen und ggf. durch einen Baumpfleger zu begleiten. Hieraus
entstehende Behinderungen oder Verzögerungen werden nicht gesondert
vergütet; erforderliche Schutzmaßnahmen sind, sofern nicht gesondert
beschrieben, in die Einheitspreise einzukalkulieren. Es gelten die
einschlägigen gesetzlichen und technischen Regelwerke zum Baumschutz und
zur Vegetation (u. a. BNatSchG, BArtSchV, FFH-Richtlinie, DIN 18920
sowie R SBB).

2.12.4 Boden-, Bau-, und Naturdenkmale
Das Baufeld befindet sich innerhalb einer denkmalgeschützten Anlage
sowie im Bereich des Bodendenkmals Nr. 70035. Gebäude, Lagermauer und
Umfeld sind Bestandteil des geschützten Ensembles. Alle Bodeneingriffe
einschließlich Rückbauarbeiten stellen Eingriffe in das Bodendenkmal
dar. Die Arbeiten am lagerzeitlichen Mauerabschnitt A sind unter
restauratorischer Begleitung auszuführen. Der Restaurator wird durch den
Auftraggeber gestellt. Die restauratorische Begleitung umfasst u. a.
Einweisungen, Dokumentationen sowie die Beurteilung und Bemusterung von
Materialien. Bei allen Bodeneingriffen ist eine archäologische
Baubegleitung durch den Auftraggeber vorgesehen. Erforderlicher
Abstimmungsaufwand sowie mögliche bauzeitliche Verzögerungen sind in die
Einheitspreise einzukalkulieren. Für Bemusterungen sind gesonderte
Positionen im Leistungsverzeichnis vorgesehen. Weitere Denkmale im
Baufeld sind nicht bekannt.

2.12.5 Artenschutz
Es sind die artenschutz- und biotopschutzrechtlichen Vorschriften gemäß
§§ 30, 44 BNatSchG i. V. m. dem BbgNatSchAG zu beachten.
Innerhalb des Planungsbereiches sind keine gesetzlich geschützten
Biotope vorhanden. Vorkommen der Zauneidechse wurden nicht festgestellt.
Nachgewiesen wurden jedoch die Rote Waldameise (Formica rufa) sowie die
Rotflüglige Ödlandschrecke (Oedipoda germanica).
Vor Baubeginn sind Schutzmaßnahmen zum Erhalt der vorhandenen
Ameisennester umzusetzen (Abgrenzung/Schutzbereiche, Mindestabstand 1,5
m). Das Baustellenpersonal ist vor Beginn der Arbeiten hinsichtlich des
Umgangs mit geschützten Arten zu unterweisen.
Sämtliche aus artenschutzrechtlichen Vorgaben resultierenden Leistungen
sind, sofern nicht gesondert ausgeschrieben, in die Einheitspreise
einzukalkulieren.

3. Angaben zur Ausführung
3.1 Ausführungsunterlagen AG
Der AG stellt dem Auftragnehmer kostenlos Arbeitsunterlagen wie
Ausführungspläne und Statiken in 1-facher Ausfertigung zur Verfügung.
Der AN hat die BL auf eventuell entdeckte Fehler oder vermutete Mängel
rechtzeitig hinzuweisen. Fehlerhafte Unterlagen befreien ihn nicht von
der Verantwortung für die richtige Ausführung der Leistungen.
Die bauseits vorgelegte Planung des Architekten, Statikers und der
Fachingenieure sind sorgfältig zu überprüfen. Unstimmigkeiten sind vor
der Ausführung abzuklären.

3.2 Ausführungsunterlagen AN
-entfällt-

3.3 Bauablauf und Koordination

3.3.1 Terminplan
Die zeitliche Koordination des Bauablaufs erfolgt in Abstimmung mit der
örtlichen Bauüberwachung. Der übergeordnete Bauablaufplan sieht die
Herstellung der Baumaßnahme in mehreren Teilstrecken vor.

3.3.2 Bauablauf
Die jeweiligen örtlichen und bautechnischen Besonderheiten der einzelnen
Bauabschnitte erzeugen bauablaufbedingte Abhängigkeiten. Daher wurde im
Rahmen der Planung folgender übergeordneter Bauablauf festgehalten:

Mauerabschnitt  A:
Unter Berücksichtigung der restauratorischen Begleitung und damit
verbundenen Abstimmungs- und Bemusterungsbedarf besteht hier
grundsätzlich Baufreiheit. Der Mauerabschnitt soll direkt mit Baustart
vorangetrieben werden.

Abschnitt B.1:
Die Länge des Mauerabschnittes der Ersatzmauer richtet sich danach, wie
groß die Menge an Mauersteinen ist, die nicht zum Wiedereinbau geeignet
sind. Sobald dies bekannt ist, können die Halbfertigbeton-Elemente
bestellt werden.

Mauerabschnitt B.2 und C:
Hier besteht Baufreiheit und keine Abhängigkeit zu anderen
Mauerabschnitten.

Abschnitt D:
Zur Andienung von Abschnitt D ist zuvor die Fällung von 3 Gehölzen
erforderlich. Die Fällung darf erst ab Oktober 2026 stattfinden.

3.3.3 Kleinteiliges Arbeiten
Aufgrund verschiedener Teilstrecken innerhalb des Gesamtbaufeldes und
der Aufrechterhaltung des Besucherverkehrs ist damit zu rechnen, dass
die Baustelle zum Teil nur in Teilabschnitten realisiert werden kann.
Sonderleistungen aufgrund von kleinteiligem Arbeiten sind in die
Einheitspreise einzukalkulieren und werden nicht gesondert vergütet.

3.3.4 Ausführungszeitplan
Unter Beachtung der vertraglich vereinbarten Termine ist ein
Ausführungszeitplan (mit Datumsangabe) mit Baubeginn inkl. Fortschreiben
des Bauzeitenplanes im Rahmen der Baumaßnahme aufzustellen. Der AG
behält sich vor, nach Abstimmung des vorgelegten Bauzeitenplans
verbindlich einzuhaltende Zwischentermine festzulegen. Der Bauzeitenplan
wird Vertragsbestandteil.

3.3.5 Materialbestellung/-lieferung
Der Auftragnehmer ist für die frist- und fachgerechte
Materialbeschaffung einschließlich Sonderanfertigungen
eigenverantwortlich. Lieferzeiten, Freigaben und Bemusterungen sind in
die Terminplanung einzukalkulieren.
Anlieferungen und Abfuhren sind vorab mit der Stiftung abzustimmen, um
Besucher- und Betriebsabläufe sicherzustellen.

3.3.6 Unterbrechungen
Am Jahrestag der Befreiung der Gedenkstätte (April) sowie am Jahrestag
des Speziallagers (August) kann kein Baustellenbetrieb stattfinden.
Dieser Umstand ist einzukalkulieren und wird nicht gesondert vergütet.

3.3.7 Winterbau
Die Bauausführung wird unter anderem auch in der Frostperiode 2026/27
stattfinden. Bauarbeiten sind soweit es die Witterung zulässt, auch in
dieser Zeit auszuführen. Kosten für eventuell entstehende Behinderungen
und wetterbedingte Unterbrechungen werden nicht vergütet und sind in der
zeitlichen Koordination zu berücksichtigen.

3.3.8 Abhängigkeiten zu Leistungen anderer
-entfällt-

3.4 Vermessung
Sämtliche Vermessungsleistungen, die zur vertragsgemäßen Durchführung
der Bauleistung, sowie zum Nachweis von Einbaudicken erforderlich sind,
hat der AN in seine EP einzukalkulieren.

3.4.1 Bestandsaufmaß
Es liegt Bestandsaufmaß inkl. Höhenaufmaß des Geländes vor.
Die Angaben sind unverbindlich und erheben keinen Anspruch auf
Vollständigkeit.

3.5 Zustandsfeststellung/Beweissicherung
Der Zustand der Anlagen der Gedenkstätte, insbesondere im Bereich der
Baustelleneinrichtungsfläche und Zufahrt ist vor Baubeginn vom AN
zusammen mit dem AG und ggf. mit dem jeweiligen Eigentümer mittels
Fotodokumentation festzuhalten.

3.6 Baubesprechungen
Es sind nach Bedarf, jedoch mindestens 1x pro Woche, Baubesprechungen
mit den Projektbeteiligten zu führen. Tag und Uhrzeit wird nach
Abstimmung der Beteiligten festgelegt. Die Anwesenheit des Bauleiters
des Auftragnehmers oder dessen Stellvertreters ist zwingend
erforderlich.

3.7 Lärmschutz
Bauarbeiten sind grundsätzlich auf die Zeit von 7:00 Uhr bis 20:00 Uhr
zu beschränken. Lärmverursachende Arbeiten sind in der Zeit von 7:00 Uhr
bis 19:00 Uhr zulässig. Abweichungen hiervon bedürfen der Genehmigung
durch den Auftraggeber. Die Regelungen der "Allgemeinen
Verwaltungsvorschrift zum Schutz gegen Baulärm" (AVV Baulärm) sind
einzuhalten.
Der Bauort befindet sich innerhalb einer Gedenkstätte. Daher ist
besondere Rücksichtnahme geboten; unnötige Lärmquellen wie z. B.
Baustellenradios, laute Musik oder vergleichbare Störgeräusche sind auf
der Baustelle zu vermeiden.
3.8 Abfallbeseitigung und Baustellenreinigung
Anfallender Bodenaushub ist, sofern geeignet, wiederzuverwenden. Nicht
wiederverwendbare Stoffe sind nach den geltenden abfallrechtlichen
Bestimmungen, insbesondere der Abfallverzeichnisverordnung (AVV),
fachgerecht zu entsorgen. Die entsprechenden Abfallschlüssel sind den
Positionen zu entnehmen. Die Entsorgung ist durch Entsorgungsnachweise
(Wiegescheine, Begleitscheine o. ä.) zu belegen und der Bauleitung
vorzulegen. Erforderliche Container sind, sofern nicht gesondert
ausgeschrieben, vom Auftragnehmer bereitzustellen. Bei gefährlichen
Abfällen umfasst die Leistung des Auftragnehmers das Laden und den
Abtransport bis zur Entsorgungsanlage. Die Entsorgungskosten trägt der
Auftraggeber. Arbeits- und Verkehrsflächen sind während der Bauzeit
sowie nach Abschluss der Arbeiten zu reinigen.

3.9 Baubehelfe
Es steht dem AN frei, Baubehelfe jeglicher Art einzusetzen und zu
beseitigen. Eine gesonderte Vergütung erfolgt hierfür nicht. Werden
Baubehelfe eingesetzt, so sind die erforderlichen technischen Unterlagen
(statische Nachweise, Ausführungspläne, Arbeitsanweisungen,
TÜV-Bescheinigungen etc.) dem AG vorab zur Kenntnis auszuhändigen.
Trag-, Arbeits- und Schutzgerüste sind nicht gesondert ausgeschrieben
und als Nebenleistung in die Einheitspreise einzurechnen.

3.10 Geräteeinsatz / Bodenschutz
Zum Schutz des anstehenden Bodens sowie zur Vermeidung von
Erschütterungen, Bodenverdichtungen und Beeinträchtigungen der
Standsicherheit angrenzender Bestandsbauteile ist im gesamten Baufeld
ausschließlich der Einsatz von Radbaggern zulässig.
Der Einsatz von Kettenbaggern ist unzulässig.
Sämtliche Bagger sind mit Löffeln mit glatter Schneide (ohne Zähne)
auszuführen.

4. Qualitätsnachweise

4.1 Produktnachweise/Zertifikate
Beabsichtigt der Auftragnehmer andere als die in der
Leistungsbeschreibung ausgewiesenen Produkte zu verwenden, ist deren
Gleichwertigkeit mittels der entsprechenden Nachweise zur Freigabe zu
belegen.
In Einzelfällen werden für Materialien, Produkte oder Bauteile in der
Leistungsbeschreibung Prüfzeugnisse, Zertifikate o.ä. Nachweise
gefordert. Diese sind spätestens 2 Wochen vor Bestellung der Bauleitung
zur Prüfung und Freigabe vorzulegen.

4.2 Muster
Sind Materialien zu bemustern, ist dies in den jeweiligen Positionen
beschrieben. Die Muster sind 10 Werktage vor Einbau dem Auftraggeber und
der Bauleitung zur Freigabe vorzulegen. Kann für ein vorgelegtes
Material  keine umgehende Freigabe erfolgen, so ist innerhalb von 5
Werktagen eine erneute Bemusterung durchzuführen. Das Material ist nach
Freigabe unverzüglich zu bestellen, um die rechtzeitige Lieferung und
somit Einhaltung der Termine zu gewährleisten. Verzögerungen und/ oder
Behinderungen resultierend aus verspätet vorgelegten Mustern werden
nicht anerkannt.

4.3 Eigenüberwachungs- und Kontrollprüfungen
Der Umfang der erforderlichen Prüfungen und Nachweise ist in den
Zusätzlichen Technischen Vertragsbedingungen und den damit verbundenen
Technischen Lieferbedingungen sowie Normen und Vorschriften definiert.
Die Vorlage der Eigenüberwachungsprüfungen, samt Auflistung der
vorgesehenen Prüfung, hat unaufgefordert zu erfolgen.

4.4 Abnahmen

4.4.1 Technische Abnahmen
Für Leistungen die durch den weiteren Baufortschritt verdeckt werden,
ist vom AN frühzeitig (mindestens 3 Arbeitstage vorher) eine technische
Abnahme zu verlangen.

4.4.2 Teilabnahmen/ Zustandsfeststellung
Für abgeschlossene Bauabschnitte oder Bauteile, die bereits vor
Fertigstellung der Gesamtmaßnahme zur Nutzung freigegeben werden sollen,
sind vom AN Teilabnahmen bzw. Zustandsfeststellungen zu verlangen. Für
diesen Bereich sind sämtliche Untersuchungen, Nachweise,
Bedienungsanleitungen, Bauteile, etc. beizulegen, um einen
abnahmefähigen Zustand zu erreichen.

4.4.3 Endabnahme
Der Auftragnehmer hat die Fertigstellung seiner Leistungen schriftlich
anzuzeigen. Die Abnahme der Leistungen erfolgt gemäß den Bestimmungen
der VOB/B in der jeweils gültigen Fassung.

5. Abrechnung
Die Abrechnung der Leistungen erfolgt nach den Bestimmungen der VOB,
Teil C, in der zum Zeitpunkt der Ausführung gültigen Fassung.

5.1 Personalbenennung
Der Auftragnehmer hat mit Beginn der Arbeiten einen verantwortlichen
Bauleiter sowie einen Ansprechpartner für die Baustelle schriftlich zu
benennen. Änderungen sind dem Auftraggeber unverzüglich mitzuteilen.

5.2 Bautagebuch
Auf der Baustelle ist ein Bautagebuch in Form von Tages- od.
Wochenberichten zu führen. Die Berichte sind im wöchentlichen Turnus an
die Bauleitung in 3-facher Ausführung zu übergeben und müssen mindestens
folgen Angaben beinhalten: Datum, Wetter, Anzahl Arbeiter, Durchgeführte
Arbeiten, Materialan- und Abfahrten.

5.3 Stundenlohnarbeiten
Stundenlohnarbeiten sind zu vermeiden. Werden Stundenlohnarbeiten
erforderlich, sind diese vor Ausführung bei der Bauleitung anzumelden.
Unangemeldete, nachträglich, z.B. zur Rechnungslegung, eingereichte
Stundenlohnarbeiten werden nicht anerkannt. Stundenlohnzettel sind im
wöchentlichen Turnus an die Bauleitung in digitaler Form zu übergeben.

5.4 Mengenermittlung
Die Abrechnung erfolgt, sofern in den Positionen nicht anders angegeben,
nach Aufmaß im eingebauten Zustand. Für Schütt- und Mischgüter sowie für
die Entsorgung von Materialien sind entsprechende Liefer-, Wiege- oder
Entsorgungsnachweise vorzulegen.
Nicht mehr sichtbar werdende Leistungen sind vor dem Verdecken durch
Aufmaßskizzen, Fotos und Eintragung in Bestands- bzw. Lagepläne zu
dokumentieren.
Erkennbare erhebliche Mengenabweichungen gegenüber den ausgeschriebenen
Mengen sind der Bauleitung unverzüglich anzuzeigen.

5.4.1 Abrechnungspläne
Zur Schlussrechnung sind Abrechnungspläne einzureichen, aus denen Art,
Lage und Umfang der ausgeführten Leistungen eindeutig hervorgehen. Die
Leistungen sind den Positionen des Leistungsverzeichnisses zuzuordnen.

6. Anlagen
Der Ausschreibung liegt die Ausführungsplanung sowie die statischen
Berechnungen und der Geotechnische Bericht, Stand 05/2025 bei.
Diese Unterlagen dienen der Information und dem Verständnis der
örtlichen Gegebenheiten. Maßgeblich für die Ausführung ist
ausschließlich die Leistungsbeschreibung im Leistungsverzeichnis.

## Erd-, Mauer-, Beton- und Stahlbauarbeite
Datum: 22.07.26

### Titel 1 Vorleistungen

#### Untertitel 1.1 Baustelleneinrichtung

*Hinweis*
Alle hier nicht gesondert aufgeführten Einrichtungen
sind allein Sache des Bieters.
Sie werden nicht gesondert vergütet und sind in die
Einheitspreise einzukalkulieren.

Evtl. Forderungen der Energieversorgungsunternehmen,
der Bauaufsichtsbehörde, Berufsgenossenschaften und
sonstigen Behörden sind zu beachten und ohne besondere
Vergütung zu erfüllen.

In die Position Baustelleneinrichtung sind der An- und
Abtransport, Aufstellen und Abbauen, Vor- und
Unterhaltungskosten sämtlicher Maschinen, Geräte,
Werkzeuge, Mannschafts-, Personal- und
Materialcontainer, Toiletten, Hebezeuge usw. komplett
für die gesamte Bauzeit einzukalkulieren.

Die Flächen für die Baustelleneinrichtung sind
eingeschränkt.
Die Abräumung darf jeweils erst nach Abstimmung mit
der Bauleitung erfolgen.

Weiterhin sind Kosten für erforderliche
Verkehrssicherungsmaßnahmen, Reinigungen,
Instandsetzungen von Lager- und Verkehrsflächen
einzukalkulieren; vor Beginn solcher Maßnahmen sind
diese mit der BL abzustimmen.

**1.1.01 Baustelle einrichten, vorhalten und räumen**
Geräte, Werkzeuge und sonstige Betriebsmittel,
die zur vertragsgemäßen Durchführung der Bauleistungen
erforderlich sind, auf die Baustelle bringen,
bereitstellen und - soweit der Geräteeinsatz nicht
gesondert berechnet wird - betriebsfertig aufstellen
einschl. der dafür notwendigen Arbeiten.

Die erforderlichen festen Anlagen herstellen.

Baubüros, 2 Stück Baustellen-WC, Unterkünfte,
Werkstätten, Lagerschuppen und
dgl., soweit erforderlich, antransportieren, aufbauen
und einrichten.

Strom-, Wasseranschluss sowie Entsorgungseinrichtungen
und dgl. für die Baustelle, soweit erforderlich,
herstellen.

Bei Bedarf Zufahrtswege zur Baustelle sowie
Lagerplätze, sonstige Platzbefestigungen und Wege im
Baustellenbereich anlegen. Für die Herstellung von
Baustraßen aus Schotter ist im LV eine separate
Position vorgesehen.

Kosten für Vorhalten, Unterhalten und Betreiben der
Geräte, Anlagen und Einrichtungen einschl. Mieten,
Pacht, Gebühren und dgl. werden nicht mit dieser
Pauschale, sondern mit den Einheitspreisen der
betreffenden Teilleistungen vergütet.

Nach Abschluss der Arbeiten Baustelle von allen
Geräten, Anlagen, Einrichtungen und dgl. räumen.

Benutzte Flächen und Wege entsprechend dem
ursprünglichen Zustand ordnungsgemäß herrichten.

Verunreinigungen beseitigen.

Soweit nicht für bestimmte Leistungen (z.B.
Bedarfsleistungen) für das Einrichten und Räumen der
Baustelle gesonderte Positionen im Leistungsverzeichnis
enthalten sind, gilt die Pauschale für alle Leistungen
sämtlicher Abschnitte des Leistungsverzeichnisses.

Abrechnung pauschal.
Menge: 1,000 PSCH

**1.1.02 Verkehrszeichen 242-20 - aufstellen, betreiben, abbauen**
Verkehrszeichen zur Lenkung des Besucherverkehrs im
Bereich der Baustelle aufstellen, vorhalten und nach
Abschluss der Bauarbeiten abbauen.
Verkehrszeichen VZ 242-20 "Fußgängerbereich mit
Richtungspfeil rechts ",
Zeichenklasse R2, 600 x 330 mm,
Aluminiumausführung, retroreflektierend gemäß StVO,
auf Rohrpfosten, Höhe 2,0 m, standsicher aufzustellen
mittels Bauzaunfuß.
Der Leistungsumfang umfasst Lieferung, Aufstellung,
Vorhaltung, Unterhaltung, regelmäßige Kontrolle sowie
Rückbau nach Abschluss der Baumaßnahme.
Die Verkehrssicherung ist entsprechend den geltenden
Vorschriften, insbesondere der ZTV-SA, während der
gesamten Vorhaltezeit von 15 Monaten sicherzustellen.
Beschädigte oder unleserliche Verkehrszeichen sind
unverzüglich zu ersetzen.
Abrechnung nach Anzahl.
Menge: 4,000 St

**1.1.03 Bauzaun - Höhe 2,0 m, aufbauen, vorhalten und abbauen**
Bauzaun nach Angaben und auf Anweisung des AG einschl.
der erforderlichen Tore standsicher herstellen, während
der Bauzeit vorhalten und unterhalten, sowie nach
Beendigung der Bauzeit entfernen.
Material: Stahlgitter-Fertigteil-Elemente, verzinkt,
Höhe: 2,00 m, Pfostenabstand: 2,50 m,
Länge: gem. örtlicher Erfordernis,
Pfostenverankerung in Betonfüßen, mit
Laschenverbindern, fest verschraubt,
Zaun aufbauen nach Zeichnung und/oder Angabe der
Bauleitung,
Vorhaltedauer: 15 Monate

Abrechnung nach Längenaufmaß.
Menge: 150,000 m

**1.1.04 Bauseitiger Bauzaun - Höhe 2,0 m, umsetzen**
Bauseitigen Bauzaun abbauen, innerhalb der Baustelle
transportieren und aufbauen.
Zaunhöhe über Gelände 2,0 m,
Zaun aufbauen nach Zeichnung und/oder Angabe der
Bauleitung. Transportstrecke bis 300m

Vorh. Bauzaun befindet sich bereits aufgestellt
innerhlab des Baufeldes. Verwendung in Abstimmung mit
AG.

Abbrechnung nach Längenaufmaß.
Menge: 300,000 m

**1.1.05 Bauzaun - Höhe 1,0 m, aufbauen, vorhalten, abbauen**
Schutzzaun gem. TL-Absperrschranken, aus hellem,
schlagfestem Kunststoff, nach Angaben und auf Anweisung
des AG aufstellen,
Höhe: 1,0 m,
Länge 1,6 m,
Länge: gem. örtlicher Erfordernis,
mit Reflexfolie mind. Typ 1 (RA 1),
Elementverbindung mit Überwurfbügeln,
einschl. Aufstellfüße,
gem. Baustellenabschnitten aufstellen, vorhalten und
nach Fertigstellung abräumen.
Vorhaltedauer: 15 Monate

Abrechnung nach Längenaufmaß.
Menge: 100,000 m

**1.1.06 Absperr-/ Warnband**
Absperr-/ Warnband aus Verbundfolie PE,
reißfest und witterungsbeständig,
Breite: 75 mm,
Farbe: rot-weiß,
inkl. Lieferung aller erforderlichen Materialien und
Verlegung.
Abrechnung nach Längenaufmaß.
Menge: 50,000 m

#### Untertitel 1.2 Hilfsleistungen

**1.2.01 Baustraße herstellen, vorhalten**
Baustraße/ Behelfsüberfahrt aus Schotter
zum Schutz der bestehenden Oberflächen, als
Baustellenzufahrt und - straße herstellen und
während der gesamten Bauzeit vorhalten.

Belastung:
LKW/ Transporte bis Gesamtlast 40 t

Ausführung wie folgt:
- Filtervlies, Material: 100 % PP (Polypropylen)
Nenndicke: 1,1 mm, Flächengewicht: 105 g/m²
Farbe: weiß, Festigkeitsklasse: GRK 2, Überlappen der
Lagen 20 cm
- 30 cm Schottertragschicht 0/45 mm (ungebrauchtes
Naturstein-Material) gem. ZTV-StB
- Breite: i.M. 3,5m

Ein Prüfzeugnis ist vor Bestellung der BÜ zur Prüfung
einzureichen.
Menge: 1250,000 m2

**1.2.02 Baustraße rückbauen**
Baustraße aus Schotter abbrechen
das anfallende Material laden und nachweislich
entsorgen.Baustraße der Vorposition.
Bei Beendigung der Nutzung vollständig zu
räumen und der ursprüngliche Zustand ist wieder
herzustellen (siehe separate Positionen).
Die Nutzfläche und unmittelbare Umgebung ist von allen
Bindemittelspuren (Mörtel usw.) restlos zu
säubern. Das gilt auch für den Bereich vor der
eigentlichen Nutzfläche, falls durch Zulieferer
verschmutzt oder beschädigt.
Menge: 1250,000 m2

**1.2.03 Schutzmaßnahmen Oberflächen**
Schutzmaßnahme zur Überfahrung vorhandener Oberflächen
aus Wassergebundener Decke, Platten- und Pflasterbeläge
sowie Wurzelbereiche vorhandener Bäume herstellen, nach
Angaben und auf Anweisung des AG bzw. der öBü,
aus Bautenschutzmatten,
Überdeckung mit Stahlplatten o.ä.,
untereinander verschiebesicher verankert,
zur Lastaufnahme des eigenen Baustellenverkehrs,
inkl. Unterhaltung und steter Überprüfung der Funktion
während der Bauzeit und Rückbau,
Breite bis 3,5m, auch in Kleinflächen,
Verlegung, Unterhaltung und Rückbau unter besonderer
Beachtung der empfindlichen Oberflächen, Beschädigungen
resultierend aus unzureichender Schutzmaßnahmen, sind
zu Lasten des AN wieder herzustellen.
Vorhaltedauer: 15 Monate.

Abrechnung nach Flächenaufmaß.
Menge: 80,000 m2

**1.2.04 Erstellung und Fortschreibung Bauzeitenplan**
Anfertigen eines Bauzeitenplans als Balkendiagramm für
die beschriebenen Leistungen mit Angabe aller
maßgeblichen Vorbereitungs-, Haupt- und
Nachbereitungsarbeiten, einschl. Berücksichtigung von
Abhängigkeiten zu anderen Gewerken.
Übergabe an den AG/ die ÖBÜ prüfbar in digitaler Form
spätestens 14 Tage vor Einbau.
Der Bauzeitenplan ist während der gesamten Bauzeit
unaufgefordert fortzuschreiben. Bei zeitlichen
Abweichungen zwischen dem Bauzeitenplan und der
Bauausführung von mehr als 6 Werktagen ist der
Bauzeitenplan zu korrigieren. Diese Korrekturen werden
nicht gesondert vergütet.
Die einmalige Korrektur des Planes durch den AN
aufgrund der AG-seitigen Prüfung ist einzukalkulieren.
Der vom AG / der ÖBÜ freigegebene Bauzeitenplan wird
Vertragsbestandteil.

Abrechnung Pauschal für die gesamte Maßnahme und die
gesamt Bauzeit.
Menge: 1,000 PSCH

#### Untertitel 1.3 Bestandsunterlagen

**1.3.01 Dokumentationsunterlagen**
Bereitstellung und Übergabe der vollständigen
Dokumentationsunterlagen zur Baumaßnahme durch den
Auftragnehmer. Die Unterlagen umfassen insbesondere
Aufmaßunterlagen, Fotodokumentation, Nachweise zu
verwendeten Materialien sowie Entsorgungs- und
Prüfnachweise, soweit im Leistungsumfang enthalten oder
im Zuge der Bauausführung angefallen. Die Dokumentation
ist geordnet, prüffähig und in digitaler sowie auf
Anforderung in Papierform der Bauleitung zu übergeben.
Die Abgabe hat spätestens mit der Schlussrechnung zu
erfolgen. Die Leistung umfasst sämtliche hierfür
erforderlichen Nebenleistungen.

Abrechnung pauschal.
Menge: 1,000 PSCH

### Titel 2 Abbrucharbeiten

*Hinweis*
Im folgenden sind Rückbaumaßnahmen beschrieben, die den
ordnungsgemäßen Abbruch, alle notwendigen
Transportvorgänge und eine ordnungsgemäße Entsorgung
der Materialien nach den zur Zeit geltenden
abfallrechtlichen Bestimmungen beinhalten.
Die Leistungen sind Komplettleistungen und werden nach
Aufmaß an der Entnahmestelle und Entsorgungsnachweis
abgerechnet.

Neben der allgemeinen Beschreibung der Leistung wird in
den Positionstexten die Abschlüsselnummer der
Abfallverzeichnis-Verordnung AVV benannt. Alle hiermit
verbundenen Kosten sind in die Einheitspreise
einzukalkulieren.

Als Entsorgungsnachweis dient die Wiegekarte der
Annahmestelle bzw. Protokoll einer geeichten Waage.

Umrechungsfaktoren sind in den Entsorgungspositionen zu
Grunde gelegt.
Bei Missverhältnis zwischen den Beträgen von
Abtragsprofil im verdichteten/eingebauten Zustand x
Umrechungsfaktor für Gewicht nach Wiegeschein ist im
Zweifel das Abtragsprofil für die Abrechung maßgeblich.
Folgende Näherungswerte für das Gewicht der Baustoffe
und Schüttstoffe im eingebauten Zustand liegen der
Mengenberechung zu Grunde und dienen der Abrechnung:

170101 Beton, geschlossenes Gefüge: 2,3t/m³
170107 Bauschuttgemische, gebrochenes Material: 2,1t/m³
170201 Bau-/Abbruchabfall Holz: 0,75t/m³
1700301/170302 Bitumengemische: 2,4t/m³
170407 Metall, gemischt: 7,85 t/m³
170504 Schottertragschichten: 2,25t/m³
170504 Boden-Stein-Gemische(1 zu 1): 2,0t/m³
170504 Boden/Oberboden: 1,9t/m³
200301 gemischte Siedlungsabfälle: 0,5t/m³
200201 biologisch abbaubare Abfälle lose: 0,2t/m³

Bodenmaterial ist innerhalb der
Baustelleneinrichtungsfläche zu einem zentralen
Haufwerk aufzusetzen bzw. zwischenzulagern. Das
Haufwerk ist mit Folie abzudecken; hierfür ist eine
gesonderte Position im Leistungsverzeichnis vorgesehen.
Nach Herstellung erfolgt eine Schadstoffbeprobung gem.
EBV durch einen vom Auftraggeber beauftragten
Gutachter. Der Wiedereinbau richtet sich nach dem
Ergebnis der Untersuchung. Abfuhr bzw. Wiedereinbau
sind mit der Bauüberwachung abzustimmen. Bei als
gefährlich eingestuften Abfällen werden die
Entsorgungskosten vom Auftraggeber getragen.

Der Umgang mit Bauschutt und weiteren
Abfallschlüsselnummern erfolgt weitestgehend analog zum
zuvor beschriebenen Umgang mit Bodenmaterial. Für
Bauschutt und alle weiteren anfallenden Abfälle mit
separaten Abfallschlüsselnummern sind jeweils eigene
Haufwerke im Bereich der BE-Fläche zu bilden. Diese
sind jedoch nicht mit Folie abzudecken. Anschließend
erfolgt eine Schadstoffbeprobung durch einen vom AG
beauftragten Gutachter, woraufhin das Material zu laden
und zu entsorgen ist.

Die mittlere Transportentfernung der Schüttgüter
beträgt ca. 300 m (max. 700 m). In den einzelnen
Positionen wird darauf Bezug genommen.

#### Untertitel 2.1 Vegetation

**2.1.01 Pflanzl. Bodendecke abräumen und lagern**
Pflanzliche Bodendecke einschl. oberster Bodenschicht
(Kraut- bzw. Vegetationstragschicht) abräumen und
Haufwerk lagern,
Schichtdicke:  i. M. 10 cm,
Bodenklasse 1-3, DIN 18300,
Bewuchs: Gras, Kraut, einjährige Gehölze,
Wuchshöhe: bis 100 cm,
auch in Kleinflächen,
teilweise im Wurzelbereich von Bäumen und Sträuchern,
Flächen: eben bis geneigt, Neigungsverhältnis bis 1:3.
Entsorgung wird separat vergütet.

Transportweg: i.M. 350m.

Abrechnung nach Flächenaufmaß und Entsorgungsnachweis.
Menge: 30,000 m2

*Hinweis*
Das Fräsen der Baumstubben entlang des rückwärtigen
Arbeitsraumes entlang Mauerabschnitt B-D erfolgte
separat im Vorfeld der Baumaßnahme. Nur im Abschnitt D
ist die Rodung eines Stubben direkt an der Mauer sowie
die Fällung kleinerer Gehölze zur Herstellung der
Andienbarkeit notwendig. Die Maßnahmen hierzu sind im
Folgenden beschrieben.

**2.1.02 Baum fällen Durchm. 10-30cm H 5-10m**
STLB-Bau 2026-4 3
Baum fällen, Prunus (Kirsche, Pflaume, Pfirsich,
Mandel), als mehrstämmiger Einzelbaum, Stammdurchmesser
über 10 bis 30 cm, Baumhöhe über 5 bis 10 m, Stamm und
Astwerk.
Menge: 1,000 St
Zuordnung: 003

**2.1.03 Baum fällen Durchm. 10-30cm H 10-15m**
STLB-Bau 2026-4 3
Baum fällen, Pinus (Kiefer), als Einzelbaum,
Stammdurchmesser über 10 bis 30 cm, Baumhöhe über 10
bis 15 m, Stamm und Astwerk.
Menge: 2,000 St
Zuordnung: 003

**2.1.04 Wurzelstock roden T 30-40cm Durchm. 15-30cm bleibt liegen**
STLB-Bau 2026-4 3
Wurzelstock roden, Rodungstiefe über 30 bis 40 cm,
Durchmesser der Schnittfläche über 15 bis 30 cm,
gerodete Stoffe bleiben liegen.
Menge: 1,000 St
Zuordnung: 003

**2.1.05 Aufasten von Bäumen**
Baum durch fachgerechtes Absägen von Ästen, aufasten,
Material: Laub- und Nadelbaum,
Arbeitshöhe: bis 6,0 m,
Baumpflege, mit Leiter, Stockausschläge und Stammtriebe
entfernen, Lichtraumprofil, Gebäude und
Verkehrseinrichtungen freischneiden.
Totholz und nicht entwickelte Äste entfernen,
Schnittgut abfahren.
Schnittstellen über 25 mm Durchmesser mit fungizidem
Wundverschlussmittel behandeln sowie Ausführung aller
erforderlichen Nebenarbeiten.
Abrechnung erfolgt nach Anzahl der behandelten Bäume.
Menge: 3,000 St

**2.1.06 Wildaufwuchs entfernen (bis 1,0 m)**
Wildkraut-, Stauden- und Gehölzaufwuchs auf
wassergebundener Wegedecke entfernen und entlang des
Waldrandes lagern.
Flächen eben,
Bewuchsdichte gering mit insgesamt i.M. ca. 1 Pflanze/
m², Wuchshöhe 0,3 bis 1,0 m.
Krautiger Aufwuchs einschließlich Wurzelwerk entfernen,
Gehölzaufwuchs bodengleich abschneiden.
Durch das Entfernen entstandene Kleinvertiefungen sind
durch Angleichen der vorhandenen Wegedecke zu
schließen.
Niedriger geringfügiger Krautaufwuchs der die Verlegung
des Vlieses der separat beschriebenen Baustraße nicht
behindert kann vernachlässigt werden.
Anfallendes Material innerhalb des Baufeldes entlang
des Waldrandes lagern.
Transportweg bis 100 m.

Abrechnung nach Flächenaufmaß.
Menge: 750,000 m²

#### Untertitel 2.2 Einbauten

**2.2.01 Gedenktafel aus Naturstein ausbauen und lagern**
Gedenktafel aus Naturstein mit Aufstellvorrichtung aus
Naturstein abbauen und zum Wiedereinbau zwischenlagern,
M Gedenkstein ca. 70 x70 x5 cm, M Aufstellvorrichtung
ca. 100 x15 x15 cm
inkl. Entfernen Fundamentreste und sonstiger
Verschmutzungen und Rückstände.
Entsorgung Betonbruch erfolgt separat.
Menge: 1,000 St

**2.2.02 Gedenktafel aus Stahl ausbauen und lagern**
Gedenktafel aus Cortenstahl abbauen und zum
Wiedereinbau zwischenlagern, M ca. 150 x70 cm,
inkl. Entfernen von Rückständen und sonstiger
Verschmutzungen.
Anfallende Materialien aufnehmen, laden.
Entsorgung Betonbruch erfolgt esparat.
Menge: 1,000 St

**2.2.03 Betonbank ausbauen und lagern**
Bank aus Beton, M ca. 200 x 50 x 45, aubauen und zum
Wiedereinbaue zwischenlagern.
inkl. Entfernen Fundamentreste und sonstiger
Verschmutzungen und Rückstände.
Anfallende Materialien aufnehmen, laden.
Entsorgung Betonbruch erfolgt separat.
Menge: 4,000 St

**2.2.04 Abfalleimer ausbauen und lagern**
Abfalleimer aus Beton und Stahl ausbauen und zum
Wiedereinbau zwischenlagern, M ca. 50 x50 cm, H ca. 75
cm üOKG.
inkl. Entfernen Fundamentreste und sonstiger
Verschmutzungen und Rückstände.
Anfallende Materialien aufnehmen, laden.
Entsorgung Betonbruch erfolgt separat.
Menge: 1,000 St

**2.2.05 Hinweisstein ausbauen und lagern**
Hinweisstein aus Beton und Stahl ausbauen und zum
Wiedereinbau zwischenlagern, M ca. 50 x40 x8 cm,
inkl. Entfernen Fundamentreste und sonstiger
Verschmutzungen und Rückstände.
Anfallende Materialien aufnehmen, laden.
Entsorgung Betonbruch erfolgt separat.
Menge: 1,000 St

**2.2.06 Poller ausbauen und lagern**
Absperrpoller, starr, Stahl, H üOGK ca. 90 cm, Dm. ca
80 mm, ausbauen und zum Wiedereinbau zwischenlagern.
inkl. Entfernen Fundamentreste und sonstiger
Verschmutzungen und Rückstände.
Anfallende Materialien aufnehmen, laden.
Entsorgung Betonbruch erfolgt separat.
Menge: 1,000 St

#### Untertitel 2.3 Baukonstruktionen

*Hinweis*
Die Aufnahme der Mauersteine erfolgt im Vorfeld der
Maßnahme im Juli-September 2026.
Lockere Mauersteine an den jeweiligen Abbruchkanten der
Bestandsmauer werden dabei nicht aufgenommen. Diese
Leistungen sind über die im Folgenden beschriebenen
Positionen auszuführen.
Die Aufnahme von Mauersteinen ist sich vorher von der
Bauüberwachung freigeben zu lassen.

**2.3.01 Lockere Mauersteine im Anschlussbereich aufnehmen - Abschnitt A**
Lockere Mauersteine im Anschlussbereich der
Bestandsmauer aufnehmen, säubern und zwischenlagern.

Aufnahmeort: Mauerabschnitt A

Gelockerte Mauersteine im Anschlussbereich der
Bestandsmauer.
Steine befinden sich noch stehend im Mauerverbund.
Ausbauhöhe 0,0m bis 2,65m über Gekändeoberkante.
Material: Betonmauersteine,
Format ca. 35 × 25 × 15 cm.

Die Steine sind von anhaftenden Mörtel- und Putzreste
zu säubern.
Wiederverwendbare Steine auf Paletten lagern, Putz- und
Mörtelreste auf Haufwerk im Bereich der BE-Fläche
lagern.
Einschließlich Lieferung, Bereitstellung und späterem
Abtransport/Entfernen der EPAL-Paletten (1200 × 800 ×
144 mm).
Entsorgung von Bauschutt erfolgt separat.

Der Transport innerhalb der Gedenkstätte darf zum
Schutz der vorh. Wegedecke ausschließlich mit
Fahrzeugen bis max. 3,5 t erfolgen.

Die Arbeiten am lagerzeitlichen Mauerabschnitt A sind
unter restauratorischer  Begleitung auszuführen. Der
Baurestaurator wird extern durch den Bauherrn
beauftragt.
Durch den Baurestaurator wurden zuvor die betroffenen
Mauersteine gekennzeichnet. Darüber hinaus ist eine
Einweisung aller Arbeitskräfte des Auftragnehmers durch
den Baurestaurator erforderlich. Daraus resultierender
Abstimmungsbedarf und zeitlicher Mehraufwand beim der
Aufnahme der Steine ist bei der Kalkulation des
Einheitspreises zu berücksichtigen.

Abrechnung nach flächenaufmaß beidseitig bearbeiteter
Ansichtsfläche Mauerwerk.
Die beidseitigen Ansichtsflächen sind mit dieser
Einheit vollständig abgegolten. Eine zusätzliche oder
getrennte Abrechnung der Rückseite ist ausgeschlossen.
Menge: 10,000 m2

**2.3.02 Lockere Mauersteine im Anschlussbereich aufnehmen - Abschnitt B-D**
Lockere Mauersteine im Anschlussbereich der
Bestandsmauer aufnehmen, säubern und zwischenlagern,
wie vor, jedoch:

Aufnahmeort: Mauerabschnitt B-D,
Die Arbeiten am gedenkstättenzeitlichen Mauerabschnitt
B-D sind nicht unter restauratorsicher Begleitung
auszuführen.

Abrechnung nach flächenaufmaß beidseitig bearbeiteter
Ansichtsfläche Mauerwerk.
Die beidseitigen Ansichtsflächen sind mit dieser
Einheit vollständig abgegolten. Eine zusätzliche oder
getrennte Abrechnung der Rückseite ist ausgeschlossen.
Menge: 40,000 m2

**2.3.03 Maschendrahtzaun aufnehmen und lagern**
Vorh. Maschendraht von Pfosten lösen, zusammenrollen
und zum späteren Wiedereinbau an benachbarten
Stahlpfosten mit Draht fixieren.
Höhe Maschendrahtzaun: 200cm,
Maschenweite 60x60mm.

Ausbauort: BE-Fläche Mauerabschnitt D
Menge: 10,000 m

#### Untertitel 2.4 Sonstige Rückbauarbeiten

**2.4.01 Betonfundamente abbrechen und lagern, Streifenfundamente**
Betonfundamente der Bestandsmauer abbrechen, soweit für
die neue Gründung erforderlich.

Bereich: Rückbau Bestandsfundament für neue
Streifenfundamente der Elementwände an Abschnitt B.1
sowie Abschnitt D.

Die angrenzenden Fundamentbereiche sind zu erhalten und
dürfen nicht beschädigt werden. Arbeiten im
unmittelbaren Anschlussbereich an Bestand mit
besonderer Sorgfalt ausführen, ggf. unter Einsatz von
Trenn- bzw. Schneidverfahren. Arbeiten zum Schutz der
vorhandenen Bausubstanz erschütterungsfrei/-arm.

Material: Beton unbewehrt, verschiedene Abmessungen und
Geometrien.
Anfallendes Material aufnehmen, laden und getrennt auf
Haufwerk an BE zwischenlagern.
Transportweg: i.M. 300m

Die fachgerechte Entsorgung wird gesondert vergütet.
Menge: 50,000 m3

**2.4.02 Betonfundamente teilweise abbrechen und lagern, L-Profile**
Betonfundamente der Bestandsmauer abbrechen
wie vor, jedoch:
Teilabbruch, zur Einbringung der nachfolgend
beschriebenen L-förmigen Stahlkonstruktion der
Verstärkung der Pfeilervorlagen.
Ggf. unter Einsatz von Trenn-, Schneid-, bzw.
Bohrverfahren.
Maße Teilabbruch: ca. 20-40 x 45-60 x 15-25 cm (L x B x
H).
Herstellung in Handarbeit.
Die fachgerechte Entsorgung wird gesondert vergütet.

Abrechnung nach Anzahl Auflagertaschen.
Menge: 77,000 St

**2.4.03 Betonfundamente teilweise abbrechen und lagern, Auflagertasche**
Betonfundamente der Bestandsmauer teilweise abbrechen
wie vor, jedoch:
Teilabbruch zur Herstellung der Auflagertaschen der
nachfolgend beschriebenen Schubknagge der L-förmigen
Stahlkonstruktion der Verstärung der Pfeilervorlagen.
Ggf. unter Einsatz von Trenn-, Schneid-, bzw.
Bohrverfahren.
Maße Auflagertasche: 10 x 10 x 7 cm (L x B x H).
Herstellung in Handarbeit.
Die fachgerechte Entsorgung wird gesondert vergütet.

Abrechnung nach Anzahl Auflagertaschen.
Menge: 77,000 St

**2.4.04 Bauschutt aufnehmen und lagern**
Bauschutt (Überreste von lose auf der vorh. Wegedecke
verteilter Mörtel- und Putzreste,
Gesteinsbrocken, usw.) in Handarbeit aufnehmen, laden
und auf Haufwerk zwischenlagern.
Die fachgerechte Entsorgung wird gesondert vergütet.
Transportweg: i.M. 300m
Menge: 10,000 m3

**2.4.05 Siedlungsabfälle aufnehmen und lagern**
Siedlungsabfälle aufnehmen und auf Mietern
zwischenlagern,
Art der Stoffe: gemischte Siedlungsabfälle.
Auch in Kleinmengen.
Vor Aufnahme ist die Miete mittels Foto und
Bezugsgröße, z.B. Zollstock, zu dokumentieren.
Die fachgerechte Entsorgung wird gesondert vergütet.
Menge: 5,000 m3

### Titel 3 Erdarbeiten

*Hinweis*
Alle Arbeiten sind unter Schutz des vorhandenen
Baumbestandes, der Gebäude und sonstigen baulichen
Anlagen auszuführen. Für Erdarbeiten im Wurzelbereich
gelten die Bestimmungen der DIN 18920.

Der Auftragnehmer hat die Gütenachweise der gelieferten
Böden und Bodengemische, insbesondere hinsichtlich
Durchlässigkeit, durch ein anerkanntes Prüflabor zu
führen und auf Verlangen vorzulegen; ausgenommen sind
bauseits bereitgestellte Materialien.

Bei Bodenarbeiten gelten die ausgeschriebenen Mengen
als setzungsfrei eingebauter Zustand;
Lockerungsfaktoren sind in die Einheitspreise
einzukalkulieren. Bei Abrechnung über Lieferscheine
wird ein Lockerungsfaktor von 20 % in Abzug gebracht.

Die mittlere Transportentfernung auf dem Baugelände
beträgt 300 m und ist bei der Kalkulation zu
berücksichtigen.

Bodenverdichtungen in Vegetationsflächen sind durch
geeignete Geräte und Arbeitsverfahren zu vermeiden.

Bodenmaterial der Aushubarbeiten ist trotz
abschnittsweisen Bauens zu einem zentralen Haufwerk im
Bereich der BE-Fläche aufzusetzen und mit Folie
abzudecken; die Abdeckung wird gesondert vergütet.
Nach Herstellung erfolgt eine Schadstoffbeprobung gemäß
EBV durch einen vom Auftraggeber beauftragten
Gutachter. Der weitere Umgang mit dem Material richtet
sich nach dem Untersuchungsergebnis.

Bei als gefährlich eingestuften Abfällen werden die
Entsorgungskosten vom Auftraggeber getragen.

#### Untertitel 3.1 Bodenaushub

*Hinweis*
Auszug aus dem Bodengutachten:

Einteilung der Böden / Bodenklassen:

Hinweis:
Dieser Hinweis gilt für alle Bodenaushubpositionen im
LV!

Der Bodenaushub kann anhand des geotechnischen
Berichtes vom 26.05.2025 des Büros Maul+Partner wie
folgt unterteilt werden:

1. Schicht:
ca. 36,00 m ü. NHN bis ca. 34,25m ü. NHN
bestehend aus: Aufgefüllte Sande mit geringen
Fremdbestandteilen,
Lagerdichte: sehr locker bis mitteldicht,
Bodengruppen: [OH], [SU],[SE],
Bodenklasse nach DIN 18300:2012: 1/3
Frostempfindlichkeit: F1-F2

2. Schicht:
unter 34,25m ü. NHN,
bestehend aus: "gewachsenen Sanden",
Lagerdichte: mitteldicht,
Bodengruppen: SE,
Bodenklasse nach DIN 18300:2012: 3,
Frostempfindlichkeit: F1

*Hinweis*
Für den Transport zum zentralen Bodenhaufwerk im
Bereich der Baustelleneinrichtungsfläche stehen
folgende Transportwege zur Verfügung:

Abschnitt A:
Über die wassergebundene Wegedecke entlang der
Mauerinnenseite. Nur bis Fahrzeuge bis 3,5 t
Gesamtmasse.
Transportweg: 280-300m

Abschnitt B:
Über die vorh. wassergebundene Wegedecke,
Transportweg: 30-300m

Abschnitt C:
Über die vorh. wassergebundene Wegedecke,
Transportweg: 330-400m,
sowie Rückseitig auch über einen Waldweg auf die "Alte
Reichsstraße" und von dort aus zum Haufwerk.
Transportweg: 380-440m

Abschnitt D:
Über vorhandene Toranlage nördlich Abschnitt D auf die
"Alte Reichsstraße".
Transportweg: bis 700m

**3.1.01 Boden lösen und lagern, Streifenfundamente**
Boden profilgerecht lösen und zur Beprobung auf
Haufwerk zwischenlagern,
Abtragsstärke: 10 - 100 cm.
Ausbauort: Streifenfundament Mauerabschnitte B.1 und D,

Material:
Aufgefüllte Sande mit geringen Fremdbestandteilen,
Lagerdichte: sehr locker bis mitteldicht,
Bodengruppen: [OH], [SU],[SE],
Bodenklasse nach DIN 18300:2012: 1/3
Frostempfindlichkeit: F1-F2,
Abtragsstärke: 10 - 100 cm.

Förderweg B.1: 50-100m,
Förderweg D: 650-700m.
Menge: 50,000 m3

**3.1.02 Boden lösen und lagern, Punktfundamente**
Boden profilgerecht lösen und zur Beprobung auf
Haufwerk zwischenlagern,
Abtragsstärke: 10 - 100 cm.
Ausbauort: Punktfundamente Mauerabschnitte A-D,
Material:
Aufgefüllte Sande mit geringen Fremdbestandteilen,
Lagerdichte: sehr locker bis mitteldicht,
Bodengruppen: [OH], [SU],[SE],
Bodenklasse nach DIN 18300:2012: 1/3
Frostempfindlichkeit: F1-F2,

Förderweg B.1: 50-100m,
Förderweg B.2: 100-300m,
Förderweg: C: 380-440m,
Förderweg D: 650-700m.
Menge: 75,000 m3

**3.1.03 Boden lösen und zwischenlagern, Handschachtung**
Boden lösen und lagern wie vor,
jedoch für Handarbeit im Bereich entlang Außenkante
Bestandsfundamente, im Sicherheitsbereich von Leitungen
sowie im Wurzelbereich von Bäumen bis zur
erforderlichen Tiefe des Planums ausführen,
als Erschwerniszulage zum Erdaushub.
Menge: 25,000 m3

**3.1.04 Befestigung ohne Bindemittel aufnehmen und lagern**
Befestigung ohne Bindemittel aus Schotter-Splitt-
Brechsand-Gemisch natürlichen mineralischen Ursprungs
aufnehmen und seitl. auf Miete lagern.
Ausbauort:
vorh. ungebundene Trag- und Deckschicht der
wassergebundenen Wegedecke,
Dicke: über 15 bis 25 cm.
Mauerabschnitt: B.1, im Bereich Auskragung neues
Streifenfundament der Elementwände.

Förderweg B.1: 50-100m.
Menge: 10,000 m3

**3.1.05 Befestigung ohne Bindemittel aufnehmen, Handarbeit**
Befestigung ohne Bindemittel aus
Schotter-Splitt-Brechsand-Gemisch natürlichen
mineralischen Ursprungs aufnehmen und lagern wie vor,
jedoch Aufnahme in Handarbeit.
Menge: 5,000 m3

**3.1.06 Sturmfestes Abdecken von Haufwerken**
Reißfeste Folie sowie gefüllte Sandsäcke, Seile und
Pflöcke
in ausreichender Anzahl zum sturmfesten Abdecken von
Haufwerken liefern, vorhalten und nach dem Einsatz
gesetzeskonform entsorgen; zur Sicherung Mietengrund
und als Abdeckung.
Das mehrfache Auf- und Wiederabdecken aufgrund des
abschnittweisen Bauens ist einzukalkulieren und wird
nicht separat vergütet.
Menge: 825,000 m²

#### Untertitel 3.2 Bodenlieferung und Bodeneinbau

**3.2.01 Oberboden liefern und einbauen**
Humosen Oberboden (schadstofffrei gem. BBodSchV und
geeignet für den Einbau in TW-Schutzzone IIIA),
stein-, scherben-, kunststoff- und wurzelunkrautfrei,
liefern und in Teilmengen profilgerecht andecken nach
DIN 18915.
Oberboden, gesiebt, Bodenklasse 1 gem. DIN 18300 der
Bodengruppe 4 gem. DIN 18915, schwach bindiger Boden,
Dicke der Andeckung: i.M. 15 cm, im gesetzten Zustand,
Flächen: eben bis geneigt, Neigungsverhältnis bis 1:3,
Flächen gleichmäßig einbauen,
max. Abweichung von der Sollhöhe: ± 2 cm,
Einbau mit Gefälle zum Baumstamm (ausmulden).
Fertig gestellte Flächen sind nicht mehr mit Radlader
o.ä.
zu befahren.
Förderweg: i.M. 300m

Abrechnung nach Raumaufmaß im Auftragsprofil und
Liefernachweis.
Menge: 25,000 m3

**3.2.02 Boden liefern und einbauen**
Boden liefern, einbauen und setzungsfrei verdichten,
verdichtungsfähiger Füllboden als Auffüllung, in
Teilflächen,
Bodenklasse: 3, DIN 18300, F1, BM-0 gem. EBV,
Auftragsdicke: 10 bis 100 cm,
Einzellage max. 30 cm,
lagenweise verdichten,
Verformungsmodul Ev2 min. 45 MN/m²,
Durchlässigkeitsbeiwert: kf ca. 10-5 m/s,
Erstellung unter Beachtung der DIN 18 315 und ZTV SoB-
StB, Profilgerechte Lage: ± 2 cm von der Sollhöhe gemäß
ZTV SoB-StB.
Im Übergang zu angrenzenden Gebäuden und Gehölzen sind
eingeschränkte Arbeitsräume zu berücksichtigen.
Förderweg: i.M. 300m

Der Bauüberwachung ist min. 3 Werkwochen vor Einbau ein
Prüfzeugnis zur Freigabe vorzulegen.

Abrechnung nach Lieferschein und Auftragsprofil nach
Aufmaß in verdichtetem Zustand.
Menge: 25,000 m3

**3.2.03 Boden von Haufwerk einbauen**
Boden von Haufwerk laden und in Flächen wiedereinbauen,

Auftragsstärke: 20 - 50 cm.
lagenweise verdichten,
Verformungsmodul Ev2 min. 45 MN/m².

Material:
Aufgefüllte Sande mit geringen Fremdbestandteilen,
Lagerdichte: sehr locker bis mitteldicht,
Bodengruppen: [OH], [SU],[SE],
Bodenklasse nach DIN 18300:2012: 1/3
Frostempfindlichkeit: F1-F2,
BM-0/ BM-F0 nach vorheriger Deklaration,
Transportweg: i.M. 300m

Abrechnung nach Raumaufmaß im Auftragsprofil.
Menge: 85,000 m3

#### Untertitel 3.3 Bodenentsorgung

*Hinweis*
Es ist das Kreislaufwirtschaftsgesetz vom 24.02.2012
und in Kraft gesetzt am 01.06.2012, in der jeweils
gültigen Fassung, mit allen Rechtsgrundlagen,
Verordnungen und Merkblättern zur Vermeidung,
Wiederverwendung, Recycling, Verwertung und Beseitigung
von Abfällen anzuwenden.
Grundsätzlich ist verwertbarer Abfall nicht zu
beseitigen.

Jeder auf der Baustelle anfallende Abfall ist je
Abfallschlüsselnummer getrennt auf Mieten/ Haufwerken
oder in verschließbaren Containern zu sammeln. Von der
Regelung der artenspezifischen Trennung der Bauabfälle
kann nur abgewichen werden, wenn der AG in einer
entsprechenden Position festlegt, dass die Entsorgung
der gemischten Bau- und Abbruchabfälle über eine
Abfallsortieranlage zu erfolgen hat.

Grundsätzlich sind in die Entsorgungspositionen
folgende Leistungen einzukalkulieren:
- An- und Abfahrt zur Baustelle; LKW/ Sattel mit
Personal incl. aller Neben- und Betriebskosten.
- Vorhalten LKW/ Sattel incl. Personal für den gesamten
Zeitraum der Auftragserfüllung.
- Transport zur Annahme-/ Verwertungsstelle, incl.
Standzeiten für das Be- und Entladen.
- Kosten für das jeweilige Nachweisverfahren der nicht
gefährlichen Abfälle.

Die Deponie- bzw. Entsorgungskosten werden bei einem
Einzelentsorgungsnachweis für gefährlichen Abfall zur
Beseitigung bzw. zur Verwertung unmittelbar vom AG an
den Deponiebetreiber bzw. an die Verwertungsanlage
gezahlt. Die Entsorgungsgebühren der Deponie werden
ebenfalls von dem AG direkt übernommen.

Bei allen weiteren Entsorgungs- bzw.
Verwertungsverfahren sind die Deponie- bzw.
Annahmegebühren in die
Entsorgungspositionen einzukalkulieren.

Der Nachweis über die erfolgte Verwertung/ Beseitigung
ist der Bauleitung unverzüglich und unaufgefordert
zuzuleiten.

Grundlage für die Abrechnung bilden die ordnungsgemäß
ausgefüllten Nachweisbelege, das Aufmaß und die Belege
der Annahmestelle über die erfolgte Verwertung/
Beseitigung (Wiegekarten und Eintrag der Annahmestelle
auf dem Übernahmeschein/Begleitschein). Die
Übernahmescheine in Papierform sind durch den AN
bereitzustellen; es ist ein Abfallbuch zu führen und
dem AG im Rahmen der Dokumentation zur Verfügung zu
stellen.

Entsorgungsnachweise sind innerhalb von 5 Werktagen
nach Entsorgung der Bauleitung des AG zu überreichen.

Die Ausführungsbeschreibung gilt für alle aufgeführten
Positionen diese Titels.

*Hinweis*

**3.3.01 Boden, nicht gefährlich, Materialklasse BM-F0***
Bodenaushub mit mineralischen Fremdbestandteilen
< 50 Vol.-%
Abfallschlüssel: 170504
Materialklasse: BM-F0*
auf Baustelle lagernd, laden, mit LKW des AN
transportieren und entsorgen.
Anfallende Stoffe sind zu einer zugelassenen Deponie
oder Anlage zu fördern und fachgerecht zu entsorgen.
Die Entsorgungskosten sind i.d. Position
einzukalkulieren.
Abrechnung nach Wiegekarten.
Menge: 15,000 t

**3.3.02 Boden, nicht gefährlich, Materialklasse BM-F1**
Bodenaushub laden, mit LKW des AN transportieren und
entsorgen wie vor, jedoch:
Materialklasse: BM-F1

Abrechnung nach Wiegekarten.
Menge: 15,000 t

**3.3.03 Boden, nicht gefährlich, Materialklasse BM-F2**
Bodenaushub laden, mit LKW des AN transportieren und
entsorgen wie vor, jedoch:
Materialklasse: BM-F2

Abrechnung nach Wiegekarten.
Menge: 15,000 t

**3.3.04 Boden, nicht gefährlich, Materialklasse BM-F3**
Bodenaushub laden, mit LKW des AN transportieren und
entsorgen wie vor, jedoch:
Materialklasse: BM-F3

Abrechnung nach Wiegekarten.
Menge: 125,000 t

*Hinweis*

**3.3.05 Bauschutt Beton Klasse RC-1**
Bau- und Abbruchabfälle, Beton, nicht gefährlich,
Abfallschlüssel nach AVV (Abfallverzeichnis-Verordnung)
170101 Beton, schadstoffbelastet gemäß Analyse,
Werte gemäß Ersatzbaustoffverordnung 2023 sind
eingehalten, Charakterisierung gemischter Bauschutt
Klasse RC-1 nach EBV 2023, Anlage 1, Tabelle 1,
auf Baustelle lagernd, laden, mit LKW des AN
transportieren, entsorgen, max. Gesamtgewicht ohne
Beschränkung, zum zugelassenem Lager oder zur Anlage
nach Wahl des AN, Vergütung der Entsorgung übernimmt
AN, Mengenermittlung nach Wiegekarte.
Menge: 110,000 TO

**3.3.06 Bauschutt Beton Klasse RC-2**
Wie vor, jedoch: Bauschutt Beton Klasse RC-2
Menge: 15,000 t

**3.3.07 Bauschutt Beton Klasse RC-3**
Wie vor, jedoch: Bauschutt Beton Klasse RC-3
Menge: 15,000 t

**3.3.08 Bauschutt Beton, Ziegel, Fliesen und Keramik Klasse RC-1**
Bau- und Abbruchabfälle, Beton, Ziegel, Fliesen und
Keramik,
nicht gefährlich, Abfallschlüssel nach AVV
(Abfallverzeichnis-Verordnung) 170107 Gemische aus
Beton, Ziegel, Fliesen und Keramik, schadstoffbelastet
gemäß Analyse, Werte gemäß Ersatzbaustoffverordnung
2023 sind eingehalten,
Charakterisierung gemischter Bauschutt Klasse RC-1 nach
EBV 2023, Anlage 1, Tabelle 1,
auf Baustelle lagernd, laden, mit LKW des AN
transportieren, entsorgen, max. Gesamtgewicht ohne
Beschränkung, zum zugelassenem Lager oder zur Anlage
nach Wahl des AN, Vergütung der Entsorgung übernimmt
AN, Mengenermittlung nach Wiegekarte.
Menge: 25,000 TO

**3.3.09 Bauschutt Beton, Ziegel, Fliesen und Keramik Klasse RC-2**
Wie vor, jedoch: Bauschutt Beton, Ziegel, Fliesen und
Keramik Klasse RC-2
Menge: 15,000 t

**3.3.10 Bauschutt Beton, Ziegel, Fliesen und Keramik Klasse RC-3**
Wie vor, jedoch: Bauschutt Beton, Ziegel, Fliesen und
Keramik Klasse RC-3
Menge: 15,000 t

**3.3.11 Abfall nicht gefährlich AVV170302 nicht schadstoffbelastet EBV 2023 Ru VA A LKW AN transp. entsorgen Vergüt.Entsorg. AN**
STLB-Bau 2025-4 87
Bau- und Abbruchabfälle, Bitumengemische, Kohlenteer
und teerhaltige Produkte,
nicht gefährlich, Abfallschlüssel nach AVV
(Abfallverzeichnis-Verordnung) 170302 Bitumengemische,
nicht schadstoffbelastet, Werte gemäß
Ersatzbaustoffverordnung 2023 sind eingehalten,
Verwertungsklasse A, RuVA-StB 01, Fassung 2005,
auf Baustelle lagernd, laden, mit LKW des AN
transportieren, entsorgen, max. Gesamtgewicht ohne
Beschränkung, zum zugelassenem Lager oder zur Anlage
nach Wahl des AN, Vergütung der Entsorgung übernimmt
AN, Mengenermittlung nach Wiegekarte.
Menge: 5,000 t
Zuordnung: 087

**3.3.12 Abfall nicht gefährlich AVV170904 schadstoffbelastet LKW AN transp. en tsorgen Vergüt.Entsorg. AN**
STLB-Bau 2025-4 87
Sonstige Bau- und Abbruchabfälle,
nicht gefährlich, Abfallschlüssel nach AVV
(Abfallverzeichnis-Verordnung) 170904 gemischte Bau-
und Abbruchabfälle,
schadstoffbelastet,
auf Baustelle lagernd, laden, mit LKW des AN
transportieren, entsorgen, max. Gesamtgewicht ohne
Beschränkung, zum zugelassenem Lager oder zur Anlage
nach Wahl des AN, Vergütung der Entsorgung übernimmt
AN, Mengenermittlung nach Wiegekarte.
Menge: 5,000 t
Zuordnung: 087

**3.3.13 Abfall nicht gefährlich AVV200301 nicht schadstoffbelastet LKW AN tra nsp. entsorgen Verwertungsanlage bis 200km Vergüt.Entsorg. AN**
STLB-Bau 2025-4 87
Siedlungsabfälle,
nicht gefährlich, Abfallschlüssel nach AVV
(Abfallverzeichnis-Verordnung) 200301 gemischte
Siedlungsabfälle,
nicht schadstoffbelastet,
auf Fahrzeug lagernd, mit LKW des AN transportieren,
entsorgen, max. Gesamtgewicht ohne Beschränkung, zur
Verwertungsanlage, Transportweg bis 200 km,

 Anlage (Bezeichnung/Ort)

1: das Beladen der LKW erfolgt durch den AN der
Herrichtungsarbeiten.
2: Wahl der Verwertungsanlage im Ermessenspielraum des
AN.'
Vergütung der Entsorgung übernimmt AN.
Menge: 10,000 t
Zuordnung: 087

*Hinweis*

**3.3.14 Big Bags geschlossen 1m3 stellen**
Big Bag in staubdichter Ausführung, geschlossen,
geeignet für die Aufnahme, Lagerung und den Transport
schadstoffhaltiger Abfälle, liefern und aufstellen
auf Anordnung des AG/ BÜ, Einzelgröße 1 m³
zur Aufnahme gefährlicher Abfälle.
Menge: 5,000 St

**3.3.15 Transport, Abkippen gefährlicher Abfälle, AVV 170301* ,bis 100 km**
Bitumengemische sowie kohlenteer- und teerhaltige
Produkte, deklariert als gefährliche Abfälle AVV
170301*, auf der Baustelle lagernd mit LKW des AN
laden, transportieren und abkippen zur
Verwertungsanlage, Transportweg bis 100 km,
Entsorgungsnachweis gem. Nachweisverordnung ist
erforderlich, die Entsorgungsgebühren werden vom AG
übernommen.
Zulassung zum Transprt gefährlicher Abfälle ist der BÜ
vorzulegen, als Eignungsnachweis.
Menge: 5,000 t

**3.3.16 Transport, Abkippen gefährlicher Abfälle, AVV 170106* ,bis 100 km**
Zuvor deklarierte gefährliche Abfälle, auf der
Baustelle lagernd mit LKW des AN laden, transportieren,
abkippen wie vor, jedoch:
AVV 170106* Gemische aus oder getrennte Fraktionen von
Beton, Ziegeln, Fliesen und Keramik, die gefährliche
Stoffe enthalten.
Menge: 5,000 t

**3.3.17 Transport, Abkippen gefährlicher Abfälle, AVV 170503* ,bis 100 km**
Zuvor deklarierte gefährliche Abfälle, auf der
Baustelle lagernd mit LKW des AN laden, transportieren
und abkippen, wie vor, jedoch:
AVV 170503* Boden und Steine, die gefährliche Stoffe
enthalten.
Menge: 5,000 t

#### Untertitel 3.4 Planumsarbeiten

**3.4.01 Erdplanum gem. ZTV E-StB 09**
Erdplanum gem. ZTV E-StB 09,
für Verkehrsflächen und Fundamente herstellen,
Bodenklasse 3, DIN 18300,
Planum im Gefälle der Oberflächen,
Zulässige Abweichung von der Sollhöhe: max. ± 2 cm,
Verformungsmodul EV2 = 45 MN/m²,
Verdichtungsgrad: DPr = 97%.

Abrechnung nach Flächenaufmaß.
Menge: 250,000 m2

**3.4.02 Kontrollprüfung Baugrund Verformungsmodul, dynamisch**
Kontrollprüfung Baugrund Verformungsmodul,
Fremdüberwachung,
dynamischer Lastplattendruckversuch,
durch ein anerkanntes Institut,
zur Bestimmung der Tragfähigkeit des Baugrunds,
inkl. aller Nebenarbeiten, Gestellung des Geräts,
Nachzuweisender Wert: Ev2 = 45 MN/m²,
Zeitpunkt und Ort sind mit der Bauleitung abzustimmen.

Abrechnung nach Anzahl.
Menge: 5,000 St

### Titel 4 Befestigte Flächen

#### Untertitel 4.1 Ungebundene Tragschichten

**4.1.01 Kontrollprüfung Tragschicht Verformungsmodul, dynamisch**
Kontrollprüfung Tragschicht Verformungsmodul,
Fremdüberwachung,
dynamischer Lastplattendruckversuch,
durch ein anerkanntes Institut,
zur Bestimmung der ungebundenen Tragschichten,
inkl. aller Nebenarbeiten, Gestellung des Geräts sowie
des geeigneten Gegengewichts,
Nachzuweisender Wert: Ev2 = 80 MN/m²,
Zeitpunkt und Ort sind mit der Bauüberwachung
abzustimmen.
Menge: 8,000 St

**4.1.02 Vorh. Tragschicht wiedereinbauen**
Vorhandene auf Haufwerk im Bereich der BE-Fläche
gelagerte Schottertragschicht wiedereinbauen,
Material: Baustoffgemisch  aus Naturgestein, Basalt,
Diabas
Körnung 0/32 bis 0/45.
Schichtdicke: 20 cm,
Ein Verformungsmodul EV2 auf der Oberfläche von mind.
80 MN/m² ist nachzuweisen.
Einbau im Gefälle der herzustellenden Oberfläche gem.
Lageplan, Profilgerechte Lage ± 2cm. Verdichtungsgrad
min. 103% DPr.

Abrechnung nach Auftragsprofilen in verdichtetem
Zustand.
Menge: 15,000 m3

**4.1.03 Schottertragschicht 0/32**
Schottertragschicht gem. TL SoB-StB liefern und nach
ZTV SoB-StB und ZTV-Wegebau einbauen, einbauen,
Material: Baustoffgemisch nach ZTV aus gebrochenem
Naturgestein, Basalt, Diabas o.glw. ortsübliches
ungebrauchtes Hartgestein,
Körnung 0/32,
Schichtdicke: 20 cm,
Ein Verformungsmodul EV2 auf der Oberfläche von mind.
80 MN/m² ist nachzuweisen. Verhältniswert: Ev1/Ev2 max.
2,2 gemäß ZTV SoB-StB.
Die Schottertragschicht muss dauerhaft ausreichend
wasser-durchlässig sein, Durchlässigkeitsbeiwert kf =
5,4 x 10-5m/s,
Einbau im Gefälle der herzustellenden Oberfläche gem.
Lageplan, Profilgerechte Lage ± 2cm. Verdichtungsgrad
min. 103% DPr.
Vor Einbau ist ein Prüfzeugnis des Materials dem AG/BL
vorzulegen.

Die Einbaumenge ist durch amtliche Wiegekarten im
Soll-/Ist-Vergleich nachzuweisen. Abrechnung nach
Auftragsprofilen in verdichtetem Zustand.
Menge: 15,000 m3

**4.1.04 Vorhandene Tragschichten regulieren**
Vorhandene Tragschicht des Bestands höhengerecht, im
Gefälle der herzustellenden Oberfläche, planieren und
verdichten.

Bereich: Deckschicht vorh. wassergebundene Wegedecke
Mauerabschnitt A sowie B-C.

Material: STS 0/32-0/45mm z.T. oberflächig durchmischt
mit Deckschichtmaterial 0/5-11mm,
Verformungsmodul Ev2 min. 80 MN/m²,
Profilgerechte Lage: nicht mehr als ± 5 cm von der
Sollhöhe gemäß ZTV SoB-StB.

Abrechnung nach Flächenaufmaß.
Menge: 2000,000 m2

**4.1.05 Wassergeb. Wegedecke, Deckschicht 4cm, liefern und einbauen**
Wassergebundene Wegedecke einlagig als Deckschicht auf
zuvor regulierter Tragschicht liefern und einbauen.
Einbau: einlagig und erdfeucht (8% Wassergehalt),
statisch verdichten,
luft- und wasserdurchlässig,
Material: Brechsand-Splittgemisch, aus mehreren
verschiedenen hochwertigen natürlichen Gesteinsanteilen
mit
gleichbleibender Sieblinie / Kornfraktionierung und
Produktqualität, hochwertige mineralische Füller und
Binder ohne Ton- oder Lehmanteil, hohe
Verschleißbeständigkeit und Umweltverträglichkeit,
Frostklasse F1 bzw. Kategorie F4 (TL Gestein-StB),
Umweltverträglichkeit nach BBschV,

Körnung: 0/8 mm,
Dicke: 2,0-6,0 cm,
Farbe: Beige/Leicht granit-rosa (nach Freigabe BÜ),

Oberflächenscherfestigkeit nach FLL > 50 kN/m²,
Wasserdurchlässigkeit nach FLL > 1,0 x 10-4 cm/s,
Profilgerechte Lage ± 1,0 cm.

Ist eine Zwischenlagerung von geliefertem Material
erforderlich, sind die Baustoffe so zu schützen, dass
u.a. der Wassergehalt beibehalten wird.

Einbau gem. Herstellerangaben,
inkl. aller notwendiger Nebenarbeiten.
Mehraufwand für Handarbeit für Anschlüsse an
Randeinfassungen, Einbauten o.ä. ist in den
Einheitspreis einzurechnen.

Einschl. Nachbehandlung der wassergebundenen Wegedecke
durch Aufrauen und Nachdecken bei
optimalem Wassergehalt und vibrationsfrei verdichten.
Bei Bedarf ist die Deckschicht durchdringend zu
befeuchten. Unebenheiten sind zu egalisieren.
Die Pflegeanweisungen des Herstellers sind zu beachten.
Anzahl der Nachbehandlungen: 4 Stk., im Abstand von
jeweils 7 Tagen.

Der Bauleitung sind vor Einbau ein Muster zur
Freigabe sowie der Liefernachweis vorzulegen.
Der Aufwand ist in den Einheitspreis einzukalkulieren.
Vor der Freigabe der Wegedecke ist eine Ruhephase von
mindestens 3 Wochen einzuhalten, der AN hat
entsprechende Absperrungsvorrichtungen zu liefern und
zu installieren.

Abrechnung nach Flächenaufmaß.
Menge: 2000,000 m2

**4.1.06 Musterfläche wassergebundene Wegedecke, Deckschicht 4cm**
Wassergebundene Wegedecke einlagig als Deckschicht auf
zuvor regulierter Tragschicht liefern und einbauen wie
vor, jedoch als Musterfläche/Testfeld.
Musterfläche in den endgültig vorgesehenen Materialien
aller erforderlichen Nebenarbeiten herstellen.
Flächengröße: 3,00 m²
Die Musterfläche dient der Beurteilung und Freigabe von
Material, Farbe, Oberflächenstruktur und Einbauqualität
durch die Bauleitung. Sie ist bis zur Freigabe
unverändert zu erhalten.
Nach erfolgter Freigabe gilt die Musterfläche als
Referenzfläche für die Ausführung der Leistung der
Vorposition.
Abrechnung: Stück.
Menge: 3,000 St

### Titel 5 Mauerwerksarbeiten

#### Untertitel 5.1 Fundamentarbeiten

*Hinweis*
Der Fahrmischer zur Anlieferung und Einbringung des
Ortbetons für die nachfolgenden
Ortbetonfundamentarbeiten dient über die vorhandene
wassergebundene Wegedecke der Lagerinnenseite an. Der
Fahrmischer benötigt ein Schüttrohr. Es ist zu
beachten, dass zum Zeitpunkt der Herstellung der
Fundamente die auf Paletten gestapelten Mauersteine
noch zwischen Fahrmischer und der Fundamentgruben
liegen.
Ggf. erforderliche Mehraufwände die sich hieraus
ergeben sind einzukalkulieren und werden nicht
gesondert vergütet.

**5.1.01 Punktfundament, bewehrt - Abschnitt A-D**
Punktfundament aus Ortbeton als Gründung für
Pfeilervorlagen und Sichtfenster herstellen.
Lage: Betonblockmauer Abschnitt A, B, C, D,
Maße: 80cm / 110cm-140 / 120cm-140 (H / L / B).
Beton C25/30 nach DIN 1045-2, Expositionsklassen: XD1,
XC2, XF1 nach DIN EN 206-1 Oberfläche abgezogen,
Oberflächen-Toleranz: +/- 1 mm auf 1 m.
Bewehrt (Abrechn. in sep. Pos.)
inkl. aller Schalungsarbeiten,
inkl. erforderlichen Materialien und Nebenarbeiten,
inkl. Schutz- und Nachbehandlungsmaßnahmen
gemäß DIN EN 1045-3,
Nachbehandlungsmittel gemäß TL NBM-StB,
inkl. Vorlage der Eignungsnachweise für Frisch- und
Festbeton.
Menge: 75,000 m3

**5.1.02 Streifenfundament, bewehrt - Abschnitt B.1**
Streifenfundament aus Ortbeton herstellen.
Lage: Mauerabschnitt B.1 - Elementwände,
Maße: T 80 cm, B 80 cm, L ca. 50,0m,
Beton C25/30 nach DIN 1045-2,
Expositionsklassen: XD1, XC2, XF1 nach DIN EN 206-1
Oberfläche abgezogen,
Oberflächen-Toleranz: +/- 1 mm auf 1 m.
Abbrechnung Bewehrung in sep. Pos.
inkl. aller Schalungsarbeiten,
inkl. erforderlichen Materialien und Nebenarbeiten,
inkl. Schutz- und Nachbehandlungsmaßnahmen
gemäß DIN EN 1045-3,
Nachbehandlungsmittel gemäß TL NBM-StB,
inkl. Vorlage der Eignungsnachweise für Frisch- und
Festbeton.
Im Abstand von ca. 6,0 m durchgehende Bewegungsfugen in
durch Dehnscheiben einbauen.
Menge: 35,000 m3

**5.1.03 Streifenfundament, bewehrt - Abschnitt D**
Streifenfundament aus Ortbeton herstellen,
wie vor, jedoch:
Lage: Abschnitt D,
Maße: T 80 cm, B 90 cm, L 750 cm.
Menge: 12,000 m3

#### Untertitel 5.2 Bewehrungsarbeiten

**5.2.01 Bewehrungsstahl B500B - Ortbetonarbeiten**
Bewehrung für Punktfundamente und Streifenfundamente
bestehend aus Betonstahl B500B nach DIN EN 10080 für
die Herstellung von Bewehrung in separat
herzustellenden Stahlbetonfundamenten aus Ortbeton
liefern, einschließlich Schneiden, Biegen, Transport,
Lagern und fachgerechtem Einbau.
Einschließlich Anschlussbewehrung für Mauerabschnitt
B.1 sowie aller erforderlichen Verbindungs-,
Übergreifungs- und Befestigungselemente.
Einbau entsprechend statischer und zeichnerischer
Vorgaben einschließlich Fixierung und Abstandshaltern.

Abrechnung nach Gewicht.
Menge: 3200,000 kg

**5.2.02 Bewehrungsstahl B500B - Fertigbetonelemente**
Bewehrung für Fertigwände bestehend aus Betonstahl
B500B nach DIN EN 10080 für die Herstellung der
Bewehrung der separat beschriebenen Elementwände
liefern, einschließlich Schneiden, Biegen und
fachgerechtem Einbau.
Einschließlich  aller erforderlichen Verbindungs-,
Übergreifungs- und Befestigungselemente.
Einbau entsprechend statischer und zeichnerischer
Vorgaben im Werk.

Abrechnung nach Gewicht.
Menge: 1500,000 kg

#### Untertitel 5.3 Bemusterungen

*Hinweis*
Der vorhandene Mauermörtel im Abschnitt A wird durch
einen vom AG bestellten Baurestaurator im Rahmen der
Baumaßnahme auf Zusammensetzung und Farbe untersucht.
Entsprechend des daraus resultierenden Ergebnisses
entscheidet sich das genaue Produkt und die
Zusammensetzung des für die Wiedererrichtung der Mauer
in Abschnitt A erforderlichen Mauermörtels. Zur
Entscheidungsfindung sind gem. der nachfolgenden
Position Mörtelmuster vorzulegen.

**5.3.01 Musterfläche Mauerwerk - Abschnitt A**
Herstellen einer Musterwandfläche aus gelagerten
Betonmauersteinen zur Abstimmung von Mörtelfarbe,
Mörtelzusammensetzung und Fugenbild mit der örtlichen
Bauüberwachung (öBÜ) und dem Baurestaurator.
Lage: Abschnitt A.
Ausführung als zweihäuptiges regelmäßiges
Schichtenmauerwerk auf vorhandenem, saniertem
Fundament.
Musterflächengröße: ca. 100-120 cm × 100 cm × 15 cm
(L × H × B).
Verwendung von Betonblocksteinen,
Einzelmaße ca. 35 × 25 × 15 cm (L × H × B),
Verlegung im Fugenbild analog Bestand.
Mörtel: Mauermörtel MG IIa (fein) für Vermauern und
Verfugen von historischem Mauerwerk entsprechend
freigegebenem Muster der Vorposition.
Ausführung einschließlich Sperrmörtel für die unteren
zwei Steinlagen als wasserundurchlässige
Feuchtigkeitssperre sowie Verwendung eines entsprechend
eingestellten Vormauermörtels.
Fugenausbildung als Fugenglattstrich analog Bestand.
Verarbeitung gemäß Herstellerangaben einschließlich
Witterungsschutz während der Ausführung.

Der öBÜ sind vor Ausführung mindestens drei
unterschiedliche Muster zur Freigabe vorzulegen.
Die Muster sind mit den zugehörigen Produktdaten und
Lieferscheinen zu dokumentieren.

Abrechnung nach Anzahl.
Menge: 1,000 St

*Hinweis*
Der Mauermörtel zur Wiedererrichtung der
Mauerabschnitte B, C und D muss sich lediglich an dem
Farbton der angrenzenden/ anzuarbeitenden Mauerbereiche
orientieren.

**5.3.02 Bemusterung Mauermörtel - Abschnitt B, C, D**
Muster des Mauermörtels, zur Vorlage bei der öBÜ, Farb-
und Oberflächenmuster in Anlehnung an nachfolgend
beschriebene Mauermörtel des Mauerabschnittes B, C, D.

Der öBÜ sind vor Fertigung drei unterschiedliche Muster
zum Abgleich mit der Bestandsfläche vorzulegen, inkl.
der dazu passenden Sperrmörtel.
Ebenso sind die Lieferscheine beizufügen.
Menge: 1,000 PSCH

#### Untertitel 5.4 Betonsteinmauer

**5.4.01 Reinigung der Anschlussflächen**
Vorhandene Betonsteinmauerwerk im Anarbeitungsbereich
der Betonsteinmauer der Folgepositionen vorbereiten,
zur Herstellung eines kraftschlüssigen Anschlusses.

Lage: Abschnitt A, B.1, B.2, C, D.

Untergrund von losen Bestandteilen, Staub,
Ausblühungen, Verschmutzungen, Mörtelresten und
trennenden Stoffen mechanisch reinigen. Unebenheiten
und nicht tragfähige Bereiche entfernen.
Anschlussflächen bis auf tragfähigen, festen Untergrund
herstellen.
säubern und zum Anmauern vorbereiten.
Mauer:
zweihäuptig, Sichthöhe 2,65m, Breite 0,15m,
als regelmäßiges Schichtenmauerwerk,
inkl. Pfeilervorlagen 32/22cm im Rasterabstand von
3,0m,
Format Betonsteine: 35x25x15cm.
Anfallendes Material aufnehmen und fachgerecht
entsorgen.
Ausführung einschließlich aller erforderlichen
Nebenleistungen.

Abfallschlüssel nach AVV 17 01 01

Abrechnung nach Flächenaufmaß.
Menge: 50,000 m2

**5.4.02 Betonsteinmauer wiederherstellen - Abschnitt A**
Betonsteinmauerwerk aus gelagerten Betonsteinen
wiederherstellen.

Lage:
Abschnitt A

Mauer:
zweihäuptig, Sichthöhe 2,65m, Breite 0,15m,
als regelmäßiges Schichtenmauerwerk,
inkl. Pfeilervorlagen 32/22cm im Rasterabstand von 3,0m
von Pfeilerinnenseite zu Pfeilerinnenseite.

Betonsteine:
seitlich gelagerte Betonblocksteine,
auf Paletten gestapelt,
Abstand zur Mauer ca. 1,0m,
Es sind nur lagerzeitliche Steine zu verwenden.
Die Verortung und Ausrichtung jedes einzelnen Steines
wird durch die baurestauratorische Begleitung
vorgegeben.

Einzelmaße: 35 x 25 x 15cm (l x h x b),
Fugenbild analog Bestand.
Einbau auf vorhandenes, Fundament sowie in
Anschlussbereichen der Bestandsmauer auf vorh.
Betonsteinblöcke der selben Maße.

Mörtel:
Mauer- und Fugenmörtel MG IIa (fein) zum Vermauern und
Verfugen von historischem Mauerwerk liefern und
einbauen.
bestehend aus natürlich hydraulischem Kalk NHL 5 nach
EN 459-1, sulfatbeständigem Zement nach DIN 1164 und
kornabgestuften Kalkbrechsanden.
Eigenschaften:
Farbton und Sieblinie angelehnt an Bestand, gem.
Vorgabe restauratorischer Baubegleitung
frostbeständig, erhöhtes natürliches
Wasserrückhaltevermögen gem. DIN 1015-8, hohe
Verbundhaftung gemäß DIN EN 1015-12, diffusionsoffen,
spannungsarmer Erhärtungsverlauf.
Technische Daten:
Mörtelgruppe: M 5 nach EN 998-2
Körnung: 0-1,2 mm
Festmörtelrohdichte: 1,65 kg/dm³
Druckfestigkeit 28 Tage: 8 N/mm²
Biegezugfestigkeit 28 Tage: 2,0 N/mm²
E-Modul: ca. 7,5 kN/mm²
Wasseraufnahme: W0

Verwendung von geeignetem Sperrmörtel für die unteren 3
Steinlagen, wasserundurchlässig eingestellter
Vormauermörtel als Feuchtigkeitssperre.
Schwindverhalten: schwind- und rissarm, spannungsarm
aushärtend. Beständigkeit: Frost- und tausalzbeständig,
sulfatbeständig
Haftzugfestigkeit: > 1,5 N/mm² auf Betonuntergrund.

Einschl. Fugenglattstrich analog Bestand, Verarbeitung
gem. Herstellerangaben einschl. Witterungsschutz,
der Bauleitung sind vor Einbau Liefer- und
Eignungsnachweise des Mörtelmaterials vorzulegen.

Abrechnung nach flächenaufmaß beidseitig bearbeiteter
Ansichtsfläche Mauerwerk.
Die beidseitigen Ansichtsflächen sind mit dieser
Einheit vollständig abgegolten. Eine zusätzliche oder
getrennte Abrechnung der Rückseite ist ausgeschlossen.
Menge: 60,000 m2

**5.4.03 Betonsteinmauer wiederherstellen, Abschnitt B, C, D**
Betonsteinmauerwerk aus gelagerten Betonsteinen
wiederherstellen, wie vor, jedoch:

Lage: Abschnitt B, C, D.

Betonsteine:
Es sind lagerzeitliche und gedenkstättenzeitliche
Steine gemischt zu verwenden, ohne exakten Lagebezug
zum Zustand vor der Beschädigung.

Mörtel:
Farbton angelehnt an Bestand, gem. Vorgabe
restauratorischer Baubegleitung.

Abrechnung nach flächenaufmaß beidseitig bearbeiteter
Ansichtsfläche Mauerwerk.
Die beidseitigen Ansichtsflächen sind mit dieser
Einheit vollständig abgegolten. Eine zusätzliche oder
getrennte Abrechnung der Rückseite ist ausgeschlossen.
Menge: 650,000 m2

**5.4.04 Verstärkung Mauerpfeiler, 2x L-Profil 2.850x150x100x12mm**
Verstärkung Pfeilervorlagen als L-förmige
Stahlrahmenkonstruktion liefern und einbauen.
Je Pfeilervorlage bestehend aus:

2 Stück L-Profil 150 x 100 x 12 mm:
um 90° abgewinkelt als L-Rahmen, bestehend aus 2 Stück
senkrechten Schenkeln befestigt links und rechts an
Pfeilervorlage, sowie 2 Stück waagerechten Schenkeln
befestigt an sep. beschriebenes Punktfundament.
Länge senkrechte Schenkel: 2.850mm,
Länge waagerechte Schenkel: 1.500mm,
L-Profil mit umlfd. Kehlnaht aw = 7 mm,
Rahmenecke rechtwinklig miteinander verbunden mit
durchgeschweißter Stumpf-Naht, aw=t=12 mm.

Senkrechter Schenkel mit angeschweißter Ankerschiene
(28/15 mm) mit passenden Maueranschlussankern (M 120 x
12 mm),
je Profil 18 Stück Maueranschlussanker,
Maueranschlussanker zur Verbindung des L-Profils mit
dem Pfeiler in den Fugen des Mauerwerks.

Waagerechter Schenkel je Pfeiler mit 2 Stück
Auflagerplatte 200x100x15mm, umlfd. verschweißt mit
aw=4mm, verankert mit 4 St. Ankerstange, Stahl
rostfrei, M12x120mm und 4 St. Injektionsdübel auf
Betonfundament sep. Pos..

Waagerechte Schenkel untereinander verbunden durch
U-Stahl 100mm, Länge ca. 350mm, mit beidseitig
angeschweißten Stirnplatten 100 x 150 x 10mm, aw=4mm,
Anschluss an waagerechten L-Rahmen durch Langlöcher mit
2x M12 je Anschluss.

Inkl. Zugverankerung aus Flachstahl 100x5mm,
mit V-Naht verschweißt an zuvor beschriebenen U-Stahl.
aw = t = 10mm.
Verankert mit 2 St. Ankerstangen, Stahl rostfrei,
M12x180mm und 2 St. Injektionsdübeln in vorh.
Betonfundament, zur konstruktiven Lagesicherung.

Zugverankerung mit angeschweißter Knagge 80 x 80 x 60
mm (B X H x L). Knagge mit umlaufender Kehlnaht aw=7mm
verschweißt.
Knagge einlassen in zuvor hergestellter Auflagertasche
im Bestandsfundament,
Maße Auflagertasche: 10 x 10 x 7cm,
Auflagertasche nach Einbau Knagge ausmörteln mit
Mauermörtel MGIII.

Einbauorte: Pfeilervorlagen
Abschnitt A, B1, B2, C

Stahlgüte gem. statischer Berechnung min. S235JR nach
DIN EN 10025-2.
Alle Stahlteile feuerverzinkt gemäß DIN EN ISO 1461.
Alle Schrauben, Muttern, Unterlegscheiben aus Edelstahl
A4.
Ausführung gemäß den vom Auftraggeber bereitgestellten
Ausführungsunterlagen und statischen Berechnungen.
Herstellung fachgerecht inkl. sämtlicher Nebenarbeiten.
Erdarbeiten, Anpassung Bestandsfundament, Herstellung
Auflagertasche werden separat vergütet.

Abrechnung nach Anzahl Pfeilervorlagen.
Menge: 75,000 St

**5.4.05 Verstärkung Mauerpfeiler, 2x L-Profil 2.850x180x90x12mm**
Verstärkung Pfeilervorlagen als L-förmige
Stahlrahmenkonstruktion liefern und einbauen wie vor,
jedoch:
2 Stück L-Profil 180 x 90 x 12 mm.
Einbauort: Pfeilervorlage
Abschnitt B1 zwischen Tordurchfahrt Wachturm E und
Elementwänden.

Abrechnung nach Anzahl Pfeilervorlagen.
Menge: 1,000 St

**5.4.06 Verstärkung Mauerpfeiler, 1x L-Profil 2.850x180x90x12mm**
Verstärkung Pfeilervorlagen als L-förmige
Stahlrahmenkonstruktion liefern und einbauen wie vor,
jedoch:
1 Stück L-Profil 180 x 90 x 12 mm.
Ohne Zugverankerung mit angeschweißter Knagge.
Einbauort: Pfeilervorlagen Abschnitt B1.

Abrechnung nach Anzahl Pfeilervorlagen.
Menge: 3,000 St

**5.4.07 Anschluss Sichtfenster, 2x L-Profil 2.850x180x90x12mm**
Verstärkung Pfeilervorlagen als L-förmige
Stahlrahmenkonstruktion liefern und einbauen wie vor,
jedoch:
als Anschlussprofile für separat beschriebenes
Sichtfenster der Folgeposition.

2 Stück L-Profil 150 x 100 x 12 mm.
Inkl. Zugverankerung mit angeschweißter Knagge wie
zuvor beschrieben. Inkl. min. 8 Stück
Befestigungslaschen mit Langlöchern, zur Aufnahme des
im Folgenden beschriebenen Sichtfensters.

Einbauort: Sichtfenster Abschnitt C.

Abrechnung nach Anzahl Sichtfenster.
Menge: 1,000 St

**5.4.08 Sichtfenster als Stahlrahmenkonstrution**
Stahlrahmenkonstruktion als Blicköffnung für
historische Mauer liefern und einbauen.
Einbauort: Abschnitt C.
Maße: 2.690 x 350 x 150 mm (hxbxt),
Material Stahl, feuerverzinkt und pulverbeschichtet in
RAL 9003 Signalweiß, in Abstimmung mit AG.
Trapezförmiges Sichtfenster, Öffnungsmaße 12 - 30 cm.
kraftschlüssig verbunden an zuvor beschriebenen 2 St.
Stahl-L-Profilen.
Einbau inkl. der erforderlichen Nebenarbeiten.
Der Bauüberwachung ist eine Werkplanung zur Freigabe
einzureichen.

Abrechnung nach Anzahl.
Menge: 1,000 St

**5.4.09 Mauerkrone herstellen**
Mauerkrone aus Ortbeton auf zuvor hergestellten und
separat beschriebenen Betonsteinmauerwerk.

Lage: Mauerabschnitt A, B, C, D.
Einbauhöhe: 2,65m über Gelände,
Ausführung aus Ortbeton unbewehrt inkl.
Schalungsarbeiten.
Maße: 25 cm x 5 cm(bxh),
Beton: C25/30, Expositionsklasse XC4.

Oberfläche schalungsglatt, einschließlich Herstellung
der erforderlichen Schalung, Anpassung an den
vorhandenen Mauerverlauf sowie fachgerechtem Anschluss
an den Untergrund.

Farbton des Betons in Abstimmung mit dem Baurestaurator
herstellen.

Einschließlich aller Nebenleistungen wie Betonieren,
Verdichten, Nachbehandlung, Schalung vorhalten und
entfernen sowie Anschlussausbildung zur bestehenden
Mauer.

Zusätzlich sind in Abständen von 6-10 m Bewegungsfugen
herzustellen und mit dauerelastischem, witterungs- und
UV-beständigem Fugendichtstoff auszufüllen.
Oberfläche bündig abziehen und mit Quarzsand abstreuen.

Abrechnung nach Längenaufmaß.
Menge: 245,000 m

**5.4.10 Vorh. Mauerkrone wiedereinbauen**
Vorhandene seitlich gelagerte Betonabdeckplatten
aufnehmen und als Mauerkrone auf der zuvor
hergestellten Betonsteinmauer wiedereinbauen.
Lage: Abschnitt A, B, C, D.
Einbauhöhe: 2,65m über GOK,
Versetzen mit geeignetem Mauermörtel entsprechend den
zuvor beschriebenen Anforderungen. Die differenzierte
Mörtelzusammensetzung für Abschnitt A ist zu
berücksichtigen und wird nicht gesondert vergütet.
Abdeckplatten aus Beton,
Maße ca. 25-60 cm × 20-25 cm × 3-6 cm (L × B × H).
Einbau höhen- und fluchtgerecht einschließlich
Ausrichten, Unterfüttern, Fugenausbildung und
fachgerechtem Anschluss an den Bestand.
Einschließlich aller erforderlichen Nebenleistungen.
Zusätzlich sind in Abständen von 6-10 m Bewegungsfugen
herzustellen und mit dauerelastischem, witterungs- und
UV-beständigem Fugendichtstoff auszufüllen.
Oberfläche bündig abziehen und mit Quarzsand abstreuen.

Abrechnung nach Längenaufmaß.
Menge: 30,000 m

**5.4.11 Trennschnitt vorh. Mauerkrone**
Trennschnitt an vorhandenen Beton-Mauerabdeckplatten
wie vor beschrieben, herstellen.
Trennschnitt zur Anpassung der vorhandenen
Abdeckplatten an Einbausituation, Wandlängen,
Anschlüsse, Ecken oder Bewegungsfugen, sowie Einkürzen
von unregelmäßigen Bruchkanten, einschließlich
Anzeichnen, maßgenauem Nassschneiden mit geeignetem
Schneidgerät sowie aller erforderlichen Nebenarbeiten.
Schnittkanten sauber, geradlinig und ausbruchfrei
herstellen. Beschädigungen an den verbleibenden Platten
sind zu vermeiden. Anfallendes Schnittgut und
Restmaterial aufnehmen und im Bereich der BE-Fläche zu
lagern. Entsorgung erfolgt separat.
Abrechnung nach Längenaufmaß des ausgeführten
Trennschnittes.
Menge: 30,000 m

**5.4.12 Stacheldrahthalter aufarbeiten u. wiedereinbauen**
Vorhandene historische Stacheldrahthalter aus
Flachstahl und L-Profilstahl, Länge ca. 60 cm, Breite
ca. 3-5 cm, einschließlich vorhandener
Stacheldrahtreste, aufarbeiten, konservieren und an der
Oberkante der zuvor hergestellten Betonsteinmauer
wiedereinbauen.

Leistungen umfassen vorsichtiges Richten verformter
Halterungen, mechanische Reinigung und Sandstrahlen der
Stahlhalter.
Vorhandene Stacheldrahtreste sind von der
Strahlbehandlung auszunehmen, lose Rost- und
Schmutzbestandteile schonend manuell zu entfernen.
Anschließend Konservierung der Stacheldrahtreste mit
transparentem, penetrierendem, lufttrocknendem
Rostschutzöl nach Herstellerangaben.
Beschichtung der Halterungen mit geeignetem
Korrosionsschutzanstrich, Farbton nach Wahl des
Auftraggebers (RAL).
Wiedereinbau in ca. 2,65 m Höhe einschließlich
erforderlicher Kernbohrungen, Befestigung, Ausrichten
sowie kraftschlüssigem Verschluss der Bohrungen mit
geeignetem Montagemörtel, wasserundurchlässig.

Ausführung unter besonderer Sorgfalt im Umgang mit
historischer Bausubstanz. Beschädigungen an
erhaltenswerten Originalteilen sind zu vermeiden.
Einschließlich aller Nebenleistungen.

Abrechnung nach Anzahl.
Menge: 85,000 St

**5.4.13 Dichtschlämme liefern und aufbringen**
Mineralische Dichtschlämme zur Abdichtung gegen
rückseitig anstehende Feuchtigkeit auf der
lagerabgewandten Seite der Mauer im Bereich Abschnitt A
herstellen.
Ausführung auf den unteren zwei Steinlagen des
Betonmauerwerks, Einbauhöhe bis OK Gelände.
Dichtschlämme gemäß Herstellervorgaben vollflächig,
mehrlagig und wasserundurchlässig aufbringen,
einschließlich aller erforderlichen Nebenleistungen und
Anschlüsse.
Der Farbton ist an die angrenzenden Betonwerksteine
anzupassen.
Vor Ausführung ist ein Materialmuster zur Freigabe
durch den Baurestaurator vorzulegen; die Ausführung hat
in Abstimmung mit dem Baurestaurator zu erfolgen.

Abrechnung nach Flächenaufmaß.
Menge: 10,000 m2

#### Untertitel 5.5 Elementwände

*Hinweis*
Die Gesamtlänge der Mauer aus Elementwänden hängt von
der Menge nicht wiederverwendbarer Mauersteine ab und
kann erst nach vollständiger Herstellung des
Mauerabschnittes C sowie 75%-iger Herstellung des
Mauerabschnittes B2 bestimmt werden.

**5.5.01 Elementwand gerades Element, H 285cm, L 600cm**
Liefern und fachgerechtes Versetzen von
Elementwandelementen aus Stahlbetonfertigteilen unter
Beachtung der Herstellerangaben.

Elementwand bestehend aus zwei durch Gitterträger
verbundenen Wandschalen (je 5 cm) mit Hohlraum,
der nach dem Versetzen mit Ortbeton zu verfüllen ist.
Elementhöhe ca. 2,85 m, Elementlänge ca. 6,00 m,
Hohlraum ca. 12 cm.
Einbindetiefe unter OK Gelände ca. 20 cm,
höhengleicher Anschluss an bestehende Mauer ist
herzustellen.

Außenseiten in Sichtbetonklasse SB4.
Beton C25/30 nach DIN EN 206-1/DIN 1045-2,
Expositionsklasse XC4.
Bewehrung aus BST 500 S/M sowie Gitterträger BST 500 S
gemäß statischer Berechnung ist in separater Position
enthalten.
Einschließlich Montagehülsen für Schrägstützen,
Schrägstützen zur Ausrichtung und Arretierung sowie
Montageschlaufen (mind. 2 Stück je Element).
Montagehülsen und Stützen nur rückseitig anzuordnen.
Einschließlich Fugen- und Eckbewehrung der Elementstöße
sowie aller erforderlichen Nebenleistungen für das
fachgerechte Versetzen.
Einbau flucht- und höhengerecht auf vorbereiteter
Auflagerfläche mit Anschlussbewehrung gemäß statischer
Berechnung und Ausgleichsmörtel MG III, Dicke ca. 3-5
cm.

Fundament, Anschlussbewehrung sowie Hohlraumverfüllung
werden gesondert vergütet.

Abrechnung nach m² Elementwandfläche (projizierte
Wandfläche = Länge × Höhe).
Die beidseitigen Ansichtsflächen sind mit dieser
Einheit vollständig abgegolten. Eine zusätzliche oder
getrennte Abrechnung der Rückseite ist ausgeschlossen.

Leitprodukt:
Modell: Elementwand C 25(30, 2 x 5cm stark,
oder gleichwertig.

Lieferbezug Leitprodukt:
thomas betonbauteile
Fehrbellin GmbH & Co. KG
Werk Fehrbellin
Gewerbepark 6, 16833 Fehrbellin
Mail: info@thomas-gruppe.de

Liefernachweis (vom Bieter einzutragen):

Hersteller:
'

....................................................'
Produktname/Art.Nr.:
'

....................................................'
Menge: 142,500 m2

**5.5.02 Füllbeton liefern und einbauen**
Ortbeton zur Verfüllung des Hohlraumes der zuvor
beschriebenen Elementwände liefern und fachgerecht
einbringen und lagenweise verdichten. Einzellage max.
50cm.
Betongüte: C 25/30, XC4 nach DIN 1045-2,
Füllraum Breite: 12 cm,
Füllhöhe: 282 cm

Abrechnung nach Aufmaß und Lieferscheinen.
Menge: 20,000 m3

**5.5.03 Verfüllen von Anker- u. Montagehülsen an Elementwänden**
Verfüllen von Montage- und Ankerhülsen sowie
Aussparungen in Stahlbetonfertigteilen nach Einbau der
Elementwände.
Ausführung mit geeignetem Vergussmörtel bzw.
Vergussbeton entsprechend statischer und
herstellerseitiger Vorgaben, hohlraumfrei und
kraftschlüssig.
Einschließlich Reinigung der Hohlräume, Vorbehandlung
der Kontaktflächen sowie Nachbehandlung der
Vergussstellen.
Der Farbton des Vergussmaterials ist dem Farbton der
Elementwände anzupassen.
Einschließlich aller Nebenleistungen.

Abrechnung nach Anzahl
Menge: 50,000 St

**5.5.04 Werk- und Bewehrungsplanung**
Werkplanung und Bewehrungsplanung für vorbeschr.
Elementwände auf Grundlage der vorl. stat. Berechnung
erstellen.
Menge: 1,000 St

*Hinweis*
Zur Herstellung einer witterungsfesten Mauerabdichtung
an der Maueroberkante der zuvor beschriebenen
Elementwände  wird der Füllbeton bis 3 cm unter dieser
OK Mauer eingefüllt. Nach Aushärten wird diese
Vertiefung mit Instandsetzungsmörtel gefüllt und mit
Feinspachtel sowie einer plastoelastischen
Schutzbeschichtung verschlossen.

**5.5.05 Abdichtung Maueroberkante herstellen**
Witterungsbeständige Abdichtung und Oberflächenschutz
der Maueroberkante einer
Ortbeton-/Mauerwerkskonstruktion liefern und und in
mehrenen aufeinanderfolgenden Arbeitsschritten
herstellen, wie folgt:

Einbauort:
Elementwände Abschnitt B.1,
Arbeitshöhe: 2,65m über GOK,
Breite zu verfüllender Hohlraum: 12 cm,
Gesamtmauerbreite: 22 cm.

Auf gereinigtem, tragfähigem Untergrund nach Erhärtung
des Ortbetons Auftrag einer zementgebundenen,
kunststoffmodifizierten Haftbrücke mit
Silicafume-Anteilen (1-komponentig, Rohdichte ca. 2,0
kg/l) als Haftvermittlung auf Maueroberseite und
Innenseiten der Doppelmauer.

Ausgleich von Vertiefungen und Unebenheiten mit
kunststoffmodifiziertem Instandsetzungsmörtel,
Einbaustärke ca. 3 cm.
Instandsetzungsmörtel gemäß DAfStb-Richtlinie,
Beanspruchungsklassen M2 und M3,
geeignet für Wasserbeanspruchung gemäß ZTV-W (LB 219),
faserarmiert mit Kunststoffzusätzen,
Feuerwiderstandsklasse F90/F120.

Auftrag eines Feinspachtels als Oberflächenfinish in
dünner Schicht zur Herstellung einer glatten
Oberfläche, kunststoffmodifiziertes, 1-komponentiges
Zementmörtel-Trockengemisch (PCC),
Frischmörtelrohdichte ca. 1,98 kg/l,
maximale Korngröße 0,4 mm,
Druckfestigkeit ca. 46,7 N/mm²,
Biegezugfestigkeit ca. 11,8 N/mm².

Auftrag einer plastoelastischen, rissüberbrückenden
Schutzbeschichtung für Beton auf Basis wässriger
UV-beständiger Acryldispersion als oberste
Schutzschicht.

Einschließlich aller erforderlichen Nebenarbeiten,
Untergrundvorbereitung, Schutz- und
Nachbehandlungsmaßnahmen gemäß DIN EN 1045-3 sowie
Nachbehandlungsmitteln gemäß TL NBM-StB.
Einschließlich Vorlage aller Eignungsnachweise für
Frisch- und Festbeton sowie Beschichtungssysteme.

Abrechnung nach Längenaufmaß.
Menge: 50,000 m

### Titel 6 Einbauten

**6.01 Gedenktafel aus Naturstein wiedereinbauen**
Gedenktafel aus Naturstein mit Aufstellvorrichtung aus
Naturstein wiedereinbauen, M Gedenkstein ca. 70 x70 x5
cm, M Aufstellvorrichtung ca. 100 x15 x15 cm
inkl. Herstellung Fundament Beton C 16/20, M ca.
100/20/20 cm. Einbau inkl. der erforderlichen
Erdarbeiten, Bodenklasse: 3 - 5, DIN 18300,
überschüssigen Boden entsorgen;

Einbauort: Abschnitt C
Menge: 1,000 St

**6.02 Gedenktafel aus Stahl wiedereinbauen**
Gedenktafel aus Cortenstahl nach Angaben des AG
wiedereinbauen, M ca. 150 x70 cm. Einbau inkl.
Betonfundament C 16/20, M 60/30/90 cm.
inkl. aller Nebenarbeiten und Materialien
Einbau inkl. der erforderlichen Erdarbeiten,
Bodenklasse: 3 - 5, DIN 18300, überschüssigen Boden
entsorgen;

Einbauort: Abschnitt B.1
Menge: 1,000 St

**6.03 Betonbänke wiedereinbauen**
Wiedereinbau Bank aus Beton, M ca. 200 x 50 x 45,
inkl. Herstellung Fundament Beton C 16/20, M ca.
220/40/70 cm. Inkl. sämtlicher Nebenarbeiten.

Abrechnung nach Anzahl.
Menge: 4,000 St

**6.04 Abfalleimer wiedereinbauen**
Abfalleimer aus Beton und Stahl wiedereinbauen, M ca.
50 x50 cm, H ca. 75 cm üOKG.
inkl. Herstellung Fundament Beton C 16/20, M 50/50/60
cm.
Inkl. sämtlicher Nebenarbeiten.

Abrechnung nach Anzahl.
Menge: 1,000 St

**6.05 Hinweisstein wiedereinbauen**
Hinweisstein aus Beton und Stahl wiedereinbauen, M ca.
50 x40 x8 cm,
inkl. Herstellung Fundament aus Beton C 16/20, M
60/60/20 cm. Inkl. sämtlicher Nebenarbeiten.

Abrechnung nach Anzahl.
Menge: 1,000 St

**6.06 Poller wiedereinbauen**
gelagerter Absperrpoller, Stahl, H üOGK ca. 90 cm, Dm.
ca 80 mm, wiedereinbauen.
inkl. Herstellung Fundament Beton C 16/20, M 60/50/50
cm.
Inkl. sämtlicher Nebenarbeiten.

Abrechnung nach Anzahl.
Menge: 1,000 St

**6.07 Maschendrahtzaun wiedereinbauen**
Gelagerten Maschendrahtzaun der Vorpositionen aus
Abschnitt D wiedereinbauen an vorh.
Maschendrahtpfosten.
Höhe Maschendrahtzaun: 200cm,
Maschenweite 60x60mm.
Inkl. sämtlicher Nebenarbeiten.

Abrechnung nach Längenaufmaß.
Menge: 10,000 m

### Titel 7 Vegetationstechnische Arbeiten

#### Untertitel 7.1 Allgemeine vegetationstechnische Maßnahmen

**7.1.01 Grobplanum Vegetationsflächen**
Grobplanum zur Wiederherstellung von durch Baumaschinen
verursachten Fahr- und Rangierspuren in
Vegetationsflächen herstellen. Kleinflächen.
Zulässige Abweichung von der Sollhöhe max. 10 cm.
Flächen eben bis geneigt. Vorhandene Verdichtungen sind
zu lockern, grobe Unebenheiten auszugleichen und
störende Pflanzenreste zu entfernen und entlang des
Waldrandes zu lagern. Arbeiten im Wurzelbereich von
Bäumen und Sträuchern sind unter Beachtung der DIN
18920 auszuführen.

Bereich: 5m breiter Arbeitsraum entlang der Rückseite
Mauerabschnitt B-D.

Herzustellende Flächen sind zuvor mit BÜ abzustimmen.

Abrechnung nach Flächenaufmaß.
Menge: 300,000 m2

#### Untertitel 7.2 Pflanzarbeiten

*Hinweis*
Für sämtliche Gehölzpflanzungen ist ausschließlich
geeignetes und herkunftsgesichertes Vermehrungsgut zu
verwenden. Bei Baumarten, die dem
Forstvermehrungsgutgesetz (FoVG) unterliegen, darf nur
zugelassenes forstliches Vermehrungsgut aus anerkannten
Herkunftsgebieten eingesetzt werden. Für Gehölzarten
außerhalb des FoVG ist zertifiziertes Vermehrungsgut
gemäß Gehölzerlass Brandenburg zu verwenden. Es sind
vorzugsweise gebietseigene Herkünfte zu wählen.

**7.2.01 Rosa canina**
Rosa canina agg., Forstpflanze, 2/0, wurzelnackt,
liefern und einpflanzen, gem. DIN 18916 in vorbereitete
Pflanzfläche
Menge: 60,000 St

**7.2.02 Malus sylvestris MILL.**
Malus sylvestris MILL., Forstpflanze, 2/0, wurzelnackt,
liefern und einpflanzen, gem. DIN 18916 in vorbereitete
Pflanzfläche
inkl. Ausheben und direkter Wiederverfüllung des
Pflanzlochs.
Menge: 60,000 St

**7.2.03 Crataegus laevigata DC.**
Crataegus laevigata DC. , Forstpflanze, 2/0,
wurzelnackt, liefern und einpflanzen, gem. DIN 18916 in
vorbereitete Pflanzfläche inkl. Ausheben und direkter
Wiederverfüllung des Pflanzlochs.
Menge: 60,000 St

**7.2.04 Rosa corymbifera agg.**
Rosa corymbifera agg., Forstpflanze, 2/0, wurzelnackt,
liefern und einpflanzen, gem. DIN 18916 in vorbereitete
Pflanzfläche inkl. Ausheben und direkter
Wiederverfüllung des Pflanzlochs.
Menge: 46,000 St

**7.2.05 Pyrus pyraster L.**
Pyrus pyraster L., Forstpflanze, 2/0, wurzelnackt,
liefern und einpflanzen, gem. DIN 18916 in vorbereitete
Pflanzfläche inkl. Ausheben und direkter
Wiederverfüllung des Pflanzlochs.
Menge: 40,000 St

**7.2.06 Frangula Alnus MILL.**
Frangula Alnus MILL., Forstpflanze, 2/0, wurzelnackt,
liefern und einpflanzen, gem. DIN 18916 in vorbereitete
Pflanzfläche inkl. Ausheben und direkter
Wiederverfüllung des Pflanzlochs.
Menge: 50,000 St

*Hinweis*

**7.2.07 Rasenansaat, RSM-Mischung Regio 04, mager-sauer**
Rasenansaat in die vorbereiteten Flächen gleichmäßig
einsäen, einigeln und abwalzen, Fläche nach Bedarf
feucht halten.
Saatgut: RSM Regio 4, Variante 'mager-sauer' (für
trockene bis mäßig trockene, saure Standorte), gem. FLL
RSM Regio-Richtlinien (gebietseigenes Saatgut für
naturnahe Begrünungen), produziert und zertifiziert
nach Richtlinien von RegioZert.
gleichmäßiges Ausbringen in 2 gesonderten
Arbeitsgängen, Saatgutmenge: 5 g/m², Kahlstellen
nachsäen, 1 cm überdecken, andrücken.
Neigung der Einbauflächen: eben bis leicht geneigt,
Neigungsverhältnis bis 1:2.
Einschließlich aller erforderlichen Erd- und
Nebenarbeiten,
einschl. Wässern bis zum Anwachsen des Rasens,
in Teilflächen, Zwickeln und / oder Streifen.
Menge: 2400,000 m2

USt %: 19,00
